# Zaunbau
Angebotsaufforderung (GAEB DA XML 3.3, DA83)
Projekt: RVE-002
Währung: EUR
Auftraggeber: Umweltbetrieb Bremen, Willy-Brandt-Platz 7, 28215 Bremen
Erstellt mit: GXML Toolbox V3.3 R20230829, iTWO_64 V24.0.1022, 30.04.2026

## 001 RVE Zaunbau Bezirk 2, 3 und 5
Datum: 30.04.2026

*Hinweis: Vorbemerkungen*
|  | 0.1 Angaben zur Baustelle |  |
| --- | --- | --- |
| 0.1.1 | Lage der Baustelle, Umgebungsbedingungen, Zufahrtsmöglichkeiten und Beschaffenheit der Zufahrt sowie etwaige Einschränkungen bei ihrer Benutzung. | Die Baustellen befinden sich in den Bezirken 2, 3 und 5 innerhalb von öffentlichen Grünanlagen, Sportanlagen, Spielplätzen, Schulen und Kindertagesstätten. / (s. beil. Übersichtsplan Bezirke) / / Zufahrten / Befestigte Flächen: / Die Baustellen betreffen Zufahrten, Geh- und Radwege, Schulhöfe und andere Flächen innerhalb der oben genannten Einzelobjekte. / / Aufgrund der geringen Aufbaustärken der befestigten Flächen innerhalb der Objekte dürfen die Flächen nur mit Fahrzeugen bis max. 7,5 to Gesamtgewicht befahren werden. Ausnahmen z. B. im Fall vorhandener Feuerwehrzufahrten sind mit der örtlichen Bauleitung abzustimmen. |
| 0.1.7 | Lage, Art, Anschlusswert und Bedingungen für das Überlassen von Anschlüssen für Wasser, Energie und Abwasser. | Möglichkeiten zur Abwasserentsorgung sowie Trinkwasser- und Stromversorgung stehen nicht zur Verfügung. / Eine Betankung von Baustellenfahrzeugen vor Ort ist nur mit einer doppelwandigen mobilen Tankanlage mit Auffangwanne zulässig. Für Tropfverluste ist Bindemittel vorzuhalten. |
| 0.1.8 | Lage und Ausmaß der dem Auftragnehmer für die Ausführung seiner Leistungen zur Benutzung oder Mitbenutzung überlassenen Flächen und Räume. | Lagerplätze/Plätze für Baustelleneinrichtung: / Plätze für die Baustelleneinrichtung und kleinere Lagerflächen werden innerhalb des jeweiligen Objektes bereitgestellt. Abstimmung mit der örtlichen Bauüberwachung ist erforderlich. / Die Einrichtung größerer Lagerplätze ist aufgrund von öffentlichem Verkehr in Grünanlagen bzw. des Schul-, Kita- und Sportbetriebes nicht möglich. Materiallieferungen sind bedarfsgerecht zu koordinieren. |
| 0.1.9 | Bodenverhätnisse, Baugrund und seine Tragfähigkeit. Ergebnisse von Bodenuntersuchungen. | Leicht bis mittelschwer lösbarer Boden, ehemals Bodenklassen 3-4. / Nach EBV §14 (3) kann von einer Analytik des Bodens abgesehen werden, da je Einzelmaßnahme 500m³ Bodenaushub nicht überschritten werden und es zudem i.d.R. keine organoleptischen Auffälligkeiten gibt. Bei Abweichungen ist der AG zu kontaktieren. |
| 0.1.11 | Besondere umweltrechtliche Vorschriften. | Bodenschutz / Für den Schutz der Böden gilt die BBodSchV. |
| 0.1.12 | Besondere Vorgaben für die Entsorgung, z. B. Beschränkungen für die Beseitigung von Abwasser und Abfall. | Grundsätzlich gilt für die Abfallvermeidung, Abfallverwertung und die Abfallvernichtung das Kreislaufwirtschaftsgesetz. |
| 0.1.13 | Schutzgebiete oder Schutzzeiten im Bereich der Baustelle, z. B. wegen Forderungen des Gewässer-, Boden-, Natur-, Landschafts- oder Immissionsschutzes; vorliegende Fachgutachten oder dergleichen. | Bei der Durchführung der Arbeiten auf Friedhöfen ist darauf zu achten, dass die Totenruhe gewahrt wird. Die Arbeiten sind montags bis freitags im Zeitraum von 7.00 bis 17.00 Uhr durchzuführen. Auf Friedhofsbesucher und den stattfindenden Beerdigungsbetrieb ist Rücksicht zu nehmen. / Die Durchführung der Arbeiten ist im Vorfeld mit der örtlichen Friedhofsverwaltung abzustimmen. / In Einzelfällen sind die Arbeiten für die Dauer von in unmittelbarer Nähe stattfindender Bestattungen einzustellen. / Sich daraus ergebende Standzeiten berechtigen nicht zu Nachforderungen. / Gleiches gilt für Standzeiten während der Pausenzeiten an Kitas und Schulen. |
| 0.1.14 | Art und Umfang des Schutzes von Bäumen, Pflanzenbeständen, Vegetationsflächen, Verkehrsflächen, Bauteilen, Bauwerken, Grenzsteinen und dergleichen im Bereich der Baustelle. | Im gesamten Bauablauf müssen die Vorgaben der R SBB und DIN 18920 zum Schutze von zu erhaltenden Einzelbäumen und Pflanzenbeständen erfüllt werden. Bei vom AN zu vertretenden Schäden sind die Kosten für notwendige Gutachten, Pflege- und Ersatzleistungen vom AN zu tragen. |
| 0.1.15 | Art und Umfang der Regelung und Sicherung des öffentlichen Verkehrs | Dem Auftragnehmer obliegt die Sicherung der Baustelle. / Für die Nutzer sind sichere Querungsmöglichkeiten einzurichten; Feuerwehrzufahrten und Rettungswege sind jederzeit freizuhalten. Standzeiten während der Pausenzeiten an Schulen und Kitas berechtigen nicht zu Nachforderungen. / Im Zufahrtsbereich zur Baustelle ist dafür Sorge zu tragen, dass der Fußgänger-, Radfahrer- und PKW-Verkehr nicht behindert wird. Schäden an Anlagen Dritter oder an Dritten sind vom Auftragnehmer auszugleichen. Die geltenden Unfallverhütungsvorschriften werden Vertragsbestandteil. |
| 0.1.18 | Bestätigung, dass die im jeweiligen Bundesland geltenden Anforderungen zu Erkundungs- und gegebenenfalls Räumungsmaßnahmen hinsichtlich Kampfmitteln erfüllt wurden. | Kampfmittel: / Es gilt das Gesetzt zur Verhütung von Schäden durch Kampfmittel. / Es handelt sich um eine Rahmenvereinbarung für nicht planbare, akute Bedarfe. Eine pauschale Aussage zum Vorhandensein von Kampfmitteln kann im Vorfeld nicht getroffen werden. Ob der Kampfmittelräumdienst bei den Arbeiten hinzugezogen werden muss, ist dem jeweiligen Einzelauftrag zu entnehmen. |
| 0.1.20 | Besondere Anordnungen, Vorschriften und Maßnahmen der Eigentümer (oder der anderen Weisungsberechtigten) von Leitungen, Kabeln, Dränen, Kanälen, Straßen, Wegen, Gewässern, Gleisen, Zäunen und dergleichen im Bereich der Baustelle. | Auf den Schutz von Kabeln und Leitungen der Telekommunikation, der Energieversorgung und evtl. anderer Versorgungsunternehmen ist besondere Sorgfalt zu verwenden. / Rechtsverbindliche Auskünfte sind vor Baubeginn von den entsprechenden Versorgungsunternehmen vom AN auf eigene Kosten einzuholen. / Erforderliche Maßnahmen zum Schutz vorhandener Leitungen sind zusätzliche Leistungen und werden gesondert vergütet - die Maßnahmen und Kosten sind dem AG vor Ausführung anzumelden. / Für eine notwendige Verlegung von Kabeln oder Leitungen sind rechtzeitig die Leitungsbetreiber zu verständigen. |

*Hinweis: Ergänzende Vorbemerkungen*
Auftragserteilung
Laufzeit und Verlängerungsoption des Vertrages:
siehe Besondere Vertragsbedingungen

Der Bieter erhält für jede Einzelmaßnahme einen gesonderten Einzelauftrag auf der Grundlage dieser Rahmenvereinbarung.

Die Frist zur Auftragsausführung wird im Einzelauftrag benannt.
Wenn nichts anderes vereinbart wurde, gilt § 5 VOB/ B.

Kalkulationsgrundlagen
Die im Leistungsverzeichnis angegebenen Mengenansätze sind Durchschnittswerte und geben Hinweis darauf, in welcher Häufigkeit die verschiedenen Leistungen anfallen, sind jedoch nicht als verbindlich anzusehen.
Die tatsächlich anfallenden Mengen können -auch in Abhängigkeit der zur Verfügung stehenden Haushaltsmittel- nach unten bzw. nach oben abweichen.

Grundsätzlich ist so zu kalkulieren, dass Klein- und Kleinstaufträge (wenige m bzw. Einzelstückzahlen) auskömmlich sind.

Dem AN wird pro Einzelauftrag je eine An-und Abfahrtpauschale vergütet.

Die Rahmenvereinbarung dient grundsätzlich der Deckung nicht planbarer Bedarfe und beruht auf Erfahrungswerten der Vorjahre. Der AG behält sich vor, gleiche Leistungen konkret beschreibbarer, planbarer Maßnahmen separat auszuschreiben und zu vergeben.

Allgemeine, für jeden Einzelauftrag anfallende Baustellenabsicherungen sind in die angebotenen Einheitspreise einzukalkulieren und werden nicht gesondert vergütet.

Abrechnung
Im Rechnungskopf sind die Bezeichnungen der RVE sowie die Vergabenummer, gemäß dem Auftragsschreiben, zu nennen.

Die Abrechnung erfolgt je Einzelauftrag.

Die zu einem Einzelauftrag eingereichten Rechnungen sind als Abschlagsrechnung (AR), Teilschlussrechnung (TR) oder Schlussrechnung (SR) zu kennzeichnen. Die Rechnungen sind kumulativ zu stellen, d.h. alle bisher zu diesem Einzelauftrag geleisteten Zahlungen sind jeweils chronologisch aufzulisten und die sich daraus ergebende Restforderung ist auszuweisen.

Vor Einreichen der Rechnung ist auf entsprechenden Arbeitsberichten die Unterschrift des jeweiligen Bezirksmeisters oder Bauleiters beizubringen. Mit der Abrechnung sind die unterschriebenen Nachweise vorzulegen.

### Bereich 1 Zaunbau - Metall, bis 10 m Länge

#### Abschnitt 1.1 Demontage

**1.1.10 Maschendrahtzaun abbauen, H bis 1,00 m**
Katalog-Nr. TLK/002/ 1. 1. 20.
Maschendrahtzaun abbauen.
Drahtgeflecht,  Pfosten, Streben und Fundamente
einschl. Spanndrähte, evtl. vorhandener Stacheldrähte
und Spannschlösser abbauen, laden und abfahren.
Pfostenlöcher mit Oberboden verfüllen und standfest
verdichten.
Höhe:  bis 1,00 m
Stoffe sind einer witschaftlichen Verwertung gem. Kreislaufwirtschaftsgesetz zuzuführen.
Menge: 35,000 m

**1.1.20 Maschendrahtzaun abbauen, H bis 1,50 m**
Katalog-Nr. TLK/002/ 1. 1. 40.
Maschendrahtzaun abbauen.
Drahtgeflecht,  Pfosten, Streben und Fundamente
einschl. Spanndrähte, evtl. vorhandener Stacheldrähte
und Spannschlösser abbauen, laden und abfahren.
Pfostenlöcher mit Oberboden verfüllen und standfest
verdichten.
Höhe:  bis 1,50 m
Stoffe sind einer witschaftlichen Verwertung gem. Kreislaufwirtschaftsgesetz zuzuführen.
Menge: 130,000 m

**1.1.30 Maschendrahtzaun abbauen, H bis 2,00 m**
Katalog-Nr. TLK/002/ 1. 1. 60.
Maschendrahtzaun abbauen.
Drahtgeflecht,  Pfosten, Streben und Fundamente
einschl. Spanndrähte, evtl. vorhandener Stacheldrähte
und Spannschlösser abbauen, laden und abfahren.
Pfostenlöcher mit Oberboden verfüllen und standfest
verdichten.
Höhe:  bis 2,00 m
Stoffe sind einer witschaftlichen Verwertung gem. Kreislaufwirtschaftsgesetz zuzuführen.
Menge: 115,000 m

**1.1.40 Metallzaunpfosten ausbauen, H bis 1,00 m**
Katalog-Nr. TLK/002/ 1. 1. 80.
Zaunpfosten, Streben oder Eckverbindungen
einschließlich Fundament ausbauen.
Pfostenlöcher mit Oberboden verfüllen und standfest
verdichten.
Höhe:  bis 1,00 m
Material:  Metall
Fundament: Betonsockel bis 0,05 m³
Stoffe sind einer witschaftlichen Verwertung gem. Kreislaufwirtschaftsgesetz zuzuführen.
Menge: 30,000 St

**1.1.50 Metallzaunpfosten ausbauen, H bis 1,50 m**
Katalog-Nr. TLK/002/ 1. 1. 100.
Zaunpfosten, Streben oder Eckverbindungen
einschließlich Fundament ausbauen..
Pfostenlöcher mit Oberboden verfüllen und standfest
verdichten.
Höhe:  bis 1,50 m
Material:  Metall
Fundament: Betonsockel bis 0,05 m³
Stoffe sind einer witschaftlichen Verwertung gem. Kreislaufwirtschaftsgesetz zuzuführen.
Menge: 30,000 St

**1.1.60 Metallzaunpfosten ausbauen, H bis 2,00 m**
Katalog-Nr. TLK/002/ 1. 1. 120.
Zaunpfosten, Streben oder Eckverbindungen
einschließlich Fundament ausbauen.
Pfostenlöcher mit Oberboden verfüllen und standfest
verdichten.
Höhe:  bis 2,00 m
Material:  Metall
Fundament: Betonsockel bis 0,05 m³
Stoffe sind einer witschaftlichen Verwertung gem. Kreislaufwirtschaftsgesetz zuzuführen.
Menge: 30,000 St

**1.1.70 Metallzaunpfosten ausbauen, H bis 2,50 m**
Katalog-Nr. TLK/002/ 1. 1. 140.
Zaunpfosten, Streben oder Eckverbindungen
einschließlich Fundament ausbauen.
Pfostenlöcher mit Oberboden verfüllen und standfest
verdichten.
Höhe:  bis 2,50 m
Material:  Metall
Fundament: Betonsockel bis 0,05 m³
Stoffe sind einer witschaftlichen Verwertung gem. Kreislaufwirtschaftsgesetz zuzuführen.
Menge: 15,000 St

**1.1.80 Betonzaunpfosten ausbauen, H bis 2,50 m**
Katalog-Nr. TLK/002/ 1. 1. 160.
Zaunpfosten, Streben oder Eckverbindungen
einschließlich Fundament ausbauen.
Pfostenlöcher mit Oberboden verfüllen und standfest
verdichten.
Höhe:  bis 2,50 m
Material:  bewehrter Beton
Stoffe sind einer witschaftlichen Verwertung gem. Kreislaufwirtschaftsgesetz zuzuführen.
Menge: 15,000 St

**1.1.90 Metallzaunelement abbauen, H=1030 mm**
Katalog-Nr. TLK/002/ 1. 1. 180.
Metallzaunelement von Pfosten abbauen,
laden und abfahren.
Typ:  Stabgitter/Doppelstabgitter
Mattenhöhe: 1030 mm
Stoffe sind einer witschaftlichen Verwertung gem. Kreislaufwirtschaftsgesetz zuzuführen.
Menge: 20,000 m

**1.1.100 Metallzaunelement abbauen, H=1230 mm**
Katalog-Nr. TLK/002/ 1. 1. 200.
Metallzaunelement von Pfosten abbauen,
laden und abfahren.
Typ:  Stabgitter/Doppelstabgitter
Mattenhöhe: 1230 mm
Stoffe sind einer witschaftlichen Verwertung gem. Kreislaufwirtschaftsgesetz zuzuführen.
Menge: 20,000 m

**1.1.110 Metallzaunelement abbauen, H=1430 mm**
Katalog-Nr. TLK/002/ 1. 1. 220.
Metallzaunelement von Pfosten abbauen,
laden und abfahren.
Typ:  Stabgitter/Doppelstabgitter
Mattenhöhe: 1430 mm
Stoffe sind einer witschaftlichen Verwertung gem. Kreislaufwirtschaftsgesetz zuzuführen.
Menge: 45,000 m

**1.1.120 Metallzaunelement abbauen, H=1630 mm**
Katalog-Nr. TLK/002/ 1. 1. 240.
Metallzaunelement von Pfosten abbauen,
laden und abfahren.
Typ:  Stabgitter/Doppelstabgitter
Mattenhöhe: 1630 mm
Stoffe sind einer witschaftlichen Verwertung gem. Kreislaufwirtschaftsgesetz zuzuführen.
Menge: 20,000 m

**1.1.130 Metallzaunelement abbauen, H=1830 mm**
Katalog-Nr. TLK/002/ 1. 1. 260.
Metallzaunelement von Pfosten abbauen,
laden und abfahren.
Typ:  Stabgitter/Doppelstabgitter
Mattenhöhe: 1830 mm
Stoffe sind einer witschaftlichen Verwertung gem. Kreislaufwirtschaftsgesetz zuzuführen.
Menge: 20,000 m

**1.1.140 Metallzaunelement abbauen, H=2030 mm**
Katalog-Nr. TLK/002/ 1. 1. 280.
Metallzaunelement von Pfosten abbauen,
laden und abfahren.
Typ:  Stabgitter/Doppelstabgitter
Mattenhöhe: 2030 mm
Stoffe sind einer witschaftlichen Verwertung gem. Kreislaufwirtschaftsgesetz zuzuführen.
Menge: 20,000 m

**1.1.150 Metallgitterzaun abbauen, H= 1030 mm**
Katalog-Nr. TLK/002/ 1. 1. 300.
Metallgitterzaun abbauen.
Metallgittermatten,  Pfosten, Streben und Fundamente
abbauen, laden und abfahren.
Pfostenlöcher mit Oberboden verfüllen und standfest
verdichten.
Typ:  Stabgitter/ Doppelstabgitter
Höhe:  1030 mm
Stoffe sind einer witschaftlichen Verwertung gem. Kreislaufwirtschaftsgesetz zuzuführen.
Menge: 20,000 m

**1.1.160 Metallgitterzaun abbauen, H= 1230 mm**
Katalog-Nr. TLK/002/ 1. 1. 320.
Metallgitterzaun abbauen.
Metallgittermatten,  Pfosten, Streben und Fundamente
abbauen, laden und abfahren.
Pfostenlöcher mit Oberboden verfüllen und standfest
verdichten.
Typ:  Stabgitter/ Doppelstabgitter
Höhe:  1230 mm
Stoffe sind einer witschaftlichen Verwertung gem. Kreislaufwirtschaftsgesetz zuzuführen.
Menge: 20,000 m

**1.1.170 Metallgitterzaun abbauen, H= 1430 mm**
Katalog-Nr. TLK/002/ 1. 1. 340.
Metallgitterzaun abbauen.
Metallgittermatten,  Pfosten, Streben und Fundamente
abbauen, laden und abfahren.
Pfostenlöcher mit Oberboden verfüllen und standfest
verdichten.
Typ:  Stabgitter/ Doppelstabgitter
Höhe:  1430 mm
Stoffe sind einer witschaftlichen Verwertung gem. Kreislaufwirtschaftsgesetz zuzuführen.
Menge: 30,000 m

**1.1.180 Metallgitterzaun abbauen, H= 1630 mm**
Katalog-Nr. TLK/002/ 1. 1. 360.
Metallgitterzaun abbauen.
Metallgittermatten,  Pfosten, Streben und Fundamente
abbauen, laden und abfahren.
Pfostenlöcher mit Oberboden verfüllen und standfest
verdichten.
Typ:  Stabgitter/ Doppelstabgitter
Höhe:  1630 mm
Stoffe sind einer witschaftlichen Verwertung gem. Kreislaufwirtschaftsgesetz zuzuführen.
Menge: 20,000 m

**1.1.190 Metallgitterzaun abbauen, H= 1830 mm**
Katalog-Nr. TLK/002/ 1. 1. 380.
Metallgitterzaun abbauen.
Metallgittermatten,  Pfosten, Streben und Fundamente
abbauen, laden und abfahren.
Pfostenlöcher mit Oberboden verfüllen und standfest
verdichten.
Typ:  Stabgitter/ Doppelstabgitter
Höhe:  1830 mm
Stoffe sind einer witschaftlichen Verwertung gem. Kreislaufwirtschaftsgesetz zuzuführen.
Menge: 20,000 m

**1.1.200 Zweibohligen Zaun abbauen**
Katalog-Nr. TLK/002/ 1. 1. 400.
Zweibohligen Zaun abbauen.
Material:  Holz lasiert
Pfosten:  ca. 150 x 10 x 10 cm
Pfostenabstand: 1,50 - 2,00 m
Bohlen:  ca. 350 x 15 x 3 cm
Stoffe sind einer witschaftlichen Verwertung gem. Kreislaufwirtschaftsgesetz zuzuführen.
Menge: 20,000 m

#### Abschnitt 1.2 Zaunpfosten setzen

**1.2.10 Metallpfosten setzen, L 1500 mm**
Katalog-Nr. TLK/002/ 1. 2. 20.
Metallpfosten setzen, einschl. aller Erdarbeiten,
Aushub laden und abfahren.
Pfosten mit Abdeckkappen.
Pfostenmaße:1500/60/40/2 mm
Pfostenabstand: 2500 mm
Pfostenabdeckung: Kunststoffabdeckkappen
  (Hart-PVC)
Fundament: Beton C 20/25, 20/20/70 cm
Zaunhöhe: 1030 mm
Materialwert Aushub: BM-F0 gem. Tab. 3 der Ersatzbaustoffverordnung

Stoffe sind einer witschaftlichen Verwertung gem. Kreislaufwirtschaftsgesetz zuzuführen.
Menge: 25,000 St

**1.2.20 Metallpfosten setzen, L 1700 mm**
Katalog-Nr. TLK/002/ 1. 2. 40.
Metallpfosten setzen, einschl. aller Erdarbeiten,
Aushub laden und abfahren.
Pfosten mit Abdeckkappen.
Pfostenmaße:1700/60/40/2 mm
Pfostenabstand: 2500 mm
Pfostenabdeckung: Kunststoffabdeckkappen
  (Hart-PVC)
Fundament: Beton C 20/25, 20/20/70 cm
Zaunhöhe: 1230 mm
Materialwert Aushub: BM-F0 gem. Tab. 3 der Ersatzbaustoffverordnung

Stoffe sind einer witschaftlichen Verwertung gem. Kreislaufwirtschaftsgesetz zuzuführen.
Menge: 25,000 St

**1.2.30 Metallpfosten setzen L 2000 mm**
Katalog-Nr. TLK/002/ 1. 2. 60.
Metallpfosten setzen, einschl. aller Erdarbeiten,
Aushub laden und abfahren.
Pfosten mit Abdeckkappen.
Pfostenmaße:2000/60/40/2 mm
Pfostenabstand: 2500 mm
Pfostenabdeckung: Kunststoffabdeckkappen
  (Hart-PVC)
Fundament: Beton C 20/25, 20/20/70 cm
Zaunhöhe: 1430 mm
Materialwert Aushub: BM-F0 gem. Tab. 3 der Ersatzbaustoffverordnung

Stoffe sind einer witschaftlichen Verwertung gem. Kreislaufwirtschaftsgesetz zuzuführen.
Menge: 115,000 St

**1.2.40 Metallpfosten setzen, L 2200 mm**
Katalog-Nr. TLK/002/ 1. 2. 80.
Metallpfosten setzen, einschl. aller Erdarbeiten,
Aushub laden und abfahren.
Pfosten mit Abdeckkappen.
Pfostenmaße:2200/60/40/2 mm
Pfostenabstand: 2500 mm
Pfostenabdeckung: Kunststoffabdeckkappen
  (Hart-PVC)
Fundament: Beton C 20/25, 20/20/70 cm
Zaunhöhe: 1630 mm
Materialwert Aushub: BM-F0 gem. Tab. 3 der Ersatzbaustoffverordnung

Stoffe sind einer witschaftlichen Verwertung gem. Kreislaufwirtschaftsgesetz zuzuführen.
Menge: 35,000 St

**1.2.50 Metallpfosten setzen, L 2400 mm**
Katalog-Nr. TLK/002/ 1. 2. 100.
Metallpfosten setzen, einschl. aller Erdarbeiten,
Aushub laden und abfahren.
Pfostenmaße:2400/60/40/2 mm
Pfostenabstand: 2500 mm
Pfostenabdeckung: Kunststoffabdeckkappen
  (Hart-PVC)
Fundament: Beton C 20/25, 20/20/70 cm
Zaunhöhe: 1830 mm
Materialwert Aushub: BM-F0 gem. Tab. 3 der Ersatzbaustoffverordnung

Stoffe sind einer witschaftlichen Verwertung gem. Kreislaufwirtschaftsgesetz zuzuführen.
Menge: 35,000 St

**1.2.60 Metallpfosten setzen, L 2600 mm**
Katalog-Nr. TLK/002/ 1. 2. 120.
Metallpfosten setzen, einschl. aller Erdarbeiten,
Aushub laden und abfahren.
Pfostenmaße:2600/60/40/2 mm
Pfostenabstand: 2500 mm
Pfostenabdeckung: Kunststoffabdeckkappen
  (Hart-PVC)
Fundament: Beton C 20/25, 20/20/70 cm
Zaunhöhe: 2030 mm
Materialwert Aushub: BM-F0 gem. Tab. 3 der Ersatzbaustoffverordnung

Stoffe sind einer witschaftlichen Verwertung gem. Kreislaufwirtschaftsgesetz zuzuführen.
Menge: 35,000 St

#### Abschnitt 1.3 Zaungeflecht montieren

**1.3.10 Maschendrahtgeflecht 2000/40/3,1 mm**
Katalog-Nr. TLK/002/ 1. 3. 20.
Maschendrahtgeflecht an vorhandene Pfosten montieren.
Maße:  2000/40/3,1 mm
Material:  verzinkt, 40/40/3,1 mm
Spanndraht: verzinkt, 3,1 mm
oberer Haltedraht: 3,8 mm
Abstand der Spanndrähte: 50 cm
Spanndrähte durch das Geflecht ziehen.
Fixierung: mind. an  jeder 3. Masche
Halter/Drahtspanner: feuerverzinkt
Menge: 55,000 m

#### Abschnitt 1.4 Stabgittermatten (U-Profil) montieren

**1.4.10 Stabgittermatten, H=1430 mm**
Katalog-Nr. TLK/002/ 1. 4. 20.
Stabgittermatten an vorhandene Pfosten montieren.
Montage der Gitter mit Klemm-Bügeln inkl. Kunststoffdistanzstück und V2A-Schlossschrauben.
An Anfangs- und Endpunkt sind Abschlussleisten
anzubringen.
Zaunhöhe: 1400 mm
Gittermatten: 1430/50/200 mm,
  U-förmige Kaltprofile 9/20/9/2 mm,
  mit senkrechten Rundstäben
  durchgesteckt, verschweißt,
  6 mm Durchmesser
Anzahl Klemm-Bügel: 4 Stück mit Kunststoffdistanzstück
Oberer Abschluss:  glatt mit Abschlussleiste
Material:  alle Metallteile
  feuerverzinkt
Menge: 10,000 m

**1.4.20 Stabgittermatten, H=1630 mm**
Katalog-Nr. TLK/002/ 1. 4. 40.
Stabgittermatten an vorhandene Pfosten montieren.
Montage der Gitter  mit Klemm-Bügeln inkl. Kunststoffdistanzstück und V2A-Schlossschrauben.
An Anfangs- und Endpunkt sind Abschlussleisten
anzubringen.
Zaunhöhe: 1600 mm
Gittermatten:1630/50/200 mm,
  U-förmige Kaltprofile 9/20/9/2 mm,
  mit senkrechten Rundstäben
  durchgesteckt, verschweißt,
  6 mm Durchmesser
Anzahl Klemm-Bügel: 4 Stück mit Kunststoffdistanzstück
Oberer Abschluss: glatt mit Abschlussleiste
Material:  alle Metallteile
  feuerverzinkt
Menge: 10,000 m

#### Abschnitt 1.5 Doppelstabgittermatten montieren

**1.5.10 Doppelstabgittermatten, H=1030 mm**
Katalog-Nr. TLK/002/ 1. 5. 20.
Doppelstabgittermatten an vorhandene Pfosten montieren
Montage der Gitter mittels anzubringenden geräuschdämpfenden Kunststoffhaltern und Klemmplättchen inkl. ausschraubsicherer Pin-Hexagon-Schrauben und erforderlicher Bohrungen des Pfostens.
Zaunhöhe: 1030 mm
Gittermatten:1030/50/200 mm,
  mit senkrechten Rundstäben,
  6 mm Durchmesser, und zwei
  waagerechten Rundstäben,
  8 mm Durchmesser,
  jeder Kreuzungspunkt einzeln
  verschweißt
Oberer Abschluss: bündig, ohne Überstand
Material:  alle Metallteile
  feuerverzinkt
Menge: 35,000 m

**1.5.20 Doppelstabgittermatten, H=1230 mm**
Katalog-Nr. TLK/002/ 1. 5. 40.
Doppelstabgittermatten an vorhandene Pfosten montieren.
Montage der Gitter mittels anzubringenden geräuschdämpfenden Kunststoffhaltern und Klemmplättchen inkl. ausschraubsicherer Pin-Hexagon-Schrauben und erforderlicher Bohrungen des Pfostens.
Zaunhöhe: 1230 mm
Gittermatten:1230/50/200 mm,
  mit senkrechten Rundstäben,
  6 mm Durchmesser, und zwei
  waagerechten Rundstäben,
  8 mm Durchmesser,
  jeder Kreuzungspunkt einzeln
  verschweißt
Oberer Abschluss: bündig, ohne Überstand
Material:  alle Metallteile
  feuerverzinkt
Menge: 65,000 m

**1.5.30 Doppelstabgittermatten, H=1430 mm**
Katalog-Nr. TLK/002/ 1. 5. 60.
Doppelstabgittermatten an vorhandene Pfosten montieren.
Montage der Gitter mittels anzubringenden geräuschdämpfenden Kunststoffhaltern und Klemmplättchen inkl. ausschraubsicherer Pin-Hexagon-Schrauben und erforderlicher Bohrungen des Pfostens.
Zaunhöhe: 1430 mm
Gittermatten:1430/50/200 mm,
  mit senkrechten Rundstäben,
  6 mm Durchmesser, und zwei
  waagerechten Rundstäben,
  8 mm Durchmesser,
  jeder Kreuzungspunkt einzeln
  verschweißt
Oberer Abschluss: bündig, ohne Überstand
Material:  alle Metallteile
  feuerverzinkt
Menge: 325,000 m

**1.5.40 Doppelstabgittermatten, H=1630 mm**
Katalog-Nr. TLK/002/ 1. 5. 80.
Doppelstabgittermatten an vorhandene Pfosten montieren.
Montage der Gitter mittels anzubringenden geräuschdämpfenden Kunststoffhaltern und Klemmplättchen inkl. ausschraubsicherer Pin-Hexagon-Schrauben und erforderlicher Bohrungen des Pfostens.
Zaunhöhe: 1630 mm
Gittermatten:1630/50/200 mm,
  mit senkrechten Rundstäben,
  6 mm Durchmesser, und zwei
  waagerechten Rundstäben,
  8 mm Durchmesser,
  jeder Kreuzungspunkt einzeln
  verschweißt
Oberer Abschluss: bündig, ohne Überstand
Material:  alle Metallteile
  feuerverzinkt
Menge: 115,000 m

**1.5.50 Doppelstabgittermatten, H=1830 mm**
Katalog-Nr. TLK/002/ 1. 5. 100.
Doppelstabgittermatten an vorhandene Pfosten montieren.
Montage der Gitter mittels anzubringenden geräuschdämpfenden Kunststoffhaltern und Klemmplättchen inkl. ausschraubsicherer Pin-Hexagon-Schrauben und erforderlicher Bohrungen des Pfostens.
Zaunhöhe: 1830 mm
Gittermatten:1830/50/200 mm,
  mit senkrechten Rundstäben,
  6 mm Durchmesser, und zwei
  waagerechten Rundstäben,
  8 mm Durchmesser,
  jeder Kreuzungspunkt einzeln
  verschweißt
Oberer Abschluss: bündig, ohne Überstand
Material:  alle Metallteile
  feuerverzinkt
Menge: 35,000 m

**1.5.60 Doppelstabgittermatten, H=2030 mm**
Katalog-Nr. TLK/002/ 1. 5. 120.
Doppelstabgittermatten an vorhandene Pfosten montieren.
Montage der Gitter mittels anzubringenden geräuschdämpfenden Kunststoffhaltern und Klemmplättchen inkl. ausschraubsicherer Pin-Hexagon-Schrauben und erforderlicher Bohrungen des Pfostens.
Zaunhöhe: 2030 mm
Gittermatten:2030/50/200 mm,
  mit senkrechten Rundstäben,
  6 mm Durchmesser, und zwei
  waagerechten Rundstäben,
  8 mm Durchmesser,
  jeder Kreuzungspunkt einzeln
  verschweißt
Oberer Abschluss: bündig, ohne Überstand
Material:  alle Metallteile
  feuerverzinkt
Menge: 25,000 m

#### Abschnitt 1.6 Doppelstabgitterzäune

*Hinweis: Hinweis zur Bauart*
Katalog-Nr. TLK/002/ 1. 6.
Befestigung der Matten:
Pfosten mit vormontierten geräuschdämpfenden Kuststoffhaltern und Klemmplättchen inkl. ausschraubsicheren Pin-Hexagon-Schrauben.

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
**1.6.10 Doppelstabgitterzaun, H=1030 mm**
Katalog-Nr. TLK/002/ 1. 6. 20.
Doppelstabgitterzaun aufstellen, einschließlich aller
Erdarbeiten.
Aushub laden und abfahren.
Pfosten mit vormontierten geräuschdämpfenden Kuststoffhaltern und Klemmplättchen inkl. ausschraubsicheren Pin-Hexagon-Schrauben.
Pfostenmaße:1500/60/40/2 mm
Pfostenabstand: 2500 mm
Pfostenabdeckung: Kunststoffabdeckkappen (Hart-PVC)
Fundament: Beton C 20/25, 20/20/70 cm
Zaunhöhe: 1030 mm
Gittermatten:1030/50/200 mm,
  mit senkrechten Rundstäben,
  6 mm Durchmesser,
  und zwei waagerechten
  Rundstäben,
  8 mm Durchmesser,
  jeder Kreuzungspunkt einzeln
Oberer Abschluss: bündig, ohne Überstand
Material:  alle Metallteile
  feuerverzinkt
Materialwert Aushub: BM-F0 gem. Tab. 3 der Ersatzbaustoffverordnung

Stoffe sind einer witschaftlichen Verwertung gem. Kreislaufwirtschaftsgesetz zuzuführen.
Menge: 30,000 m

**1.6.20 Zulage: Pulverbeschichtung RAL**
Katalog-Nr. TLK/002/ 1. 6. 40.
Zulage: Doppelstabgitterzaun mit Pulverbeschichtung
in RAL.
Zaunhöhe: 1030 mm
Menge: 30,000 m

**1.6.30 Doppelstabgitterzaun, H=1230 mm**
Katalog-Nr. TLK/002/ 1. 6. 60.
Doppelstabgitterzaun aufstellen, einschließlich aller
Erdarbeiten.
Aushub laden und abfahren.
Pfosten mit vormontierten geräuschdämpfenden Kuststoffhaltern und Klemmplättchen inkl. ausschraubsicheren Pin-Hexagon-Schrauben.
Pfostenmaße:1700/60/40/2 mm
Pfostenabstand: 2500 mm
Pfostenabdeckung: Kunststoffabdeckkappen (Hart-PVC)
Fundament: Beton C 20/25, 20/20/70 cm
Zaunhöhe: 1230 mm
Gittermatten:1230/50/200 mm,
  mit senkrechten Rundstäben,
  6 mm Durchmesser,
  und zwei waagerechten
  Rundstäben,
  8 mm Durchmesser,
  jeder Kreuzungspunkt einzeln
  verschweißt.
Oberer Abschluss: bündig, ohne Überstand
Material:  alle Metallteile
  feuerverzinkt
Materialwert Aushub: BM-F0 gem. Tab. 3 der Ersatzbaustoffverordnung

Stoffe sind einer witschaftlichen Verwertung gem. Kreislaufwirtschaftsgesetz zuzuführen.
Menge: 30,000 m

**1.6.40 Zulage: Pulverbeschichtung RAL**
Katalog-Nr. TLK/002/ 1. 6. 80.
Zulage: Doppelstabgitterzaun mit Pulverbeschichtung
in RAL.
Zaunhöhe: 1230 mm
Menge: 30,000 m

**1.6.50 Doppelstabgitterzaun, H=1430 mm**
Katalog-Nr. TLK/002/ 1. 6. 100.
Doppelstabgitterzaun aufstellen, einschließlich aller
Erdarbeiten.
Aushub laden und abfahren.
Pfosten mit vormontierten geräuschdämpfenden Kuststoffhaltern und Klemmplättchen inkl. ausschraubsicheren Pin-Hexagon-Schrauben.
Pfostenmaße:2000/60/40/2 mm
Pfostenabstand: 2500 mm
Pfostenabdeckung: Kunststoffabdeckkappen (Hart-PVC)
Fundament: Beton C 20/25, 20/20/70 cm
Zaunhöhe: 1430 mm
Gittermatten:1430/50/200 mm,
  mit senkrechten Rundstäben,
  6 mm Durchmesser,
  und zwei waagerechten
  Rundstäben,
  8 mm Durchmesser,
  jeder Kreuzungspunkt einzeln
  verschweißt
Oberer Abschluss: bündig, ohne Überstand
Material:  alle Metallteile
  feuerverzinkt
Materialwert Aushub: BM-F0 gem. Tab. 3 der Ersatzbaustoffverordnung

Stoffe sind einer witschaftlichen Verwertung gem. Kreislaufwirtschaftsgesetz zuzuführen.
Menge: 520,000 m

**1.6.60 Zulage: Pulverbeschichtung RAL**
Katalog-Nr. TLK/002/ 1. 6. 120.
Zulage: Doppelstabgitterzaun mit Pulverbeschichtung
in RAL.
Zaunhöhe: 1430 mm
Menge: 40,000 m

**1.6.70 Doppelstabgitterzaun, H=1630 mm**
Katalog-Nr. TLK/002/ 1. 6. 140.
Doppelstabgitterzaun aufstellen, einschließlich aller
Erdarbeiten.
Aushub laden und abfahren.
Pfosten mit vormontierten geräuschdämpfenden Kuststoffhaltern und Klemmplättchen inkl. ausschraubsicheren Pin-Hexagon-Schrauben.
Pfostenmaße:2200/60/40/2 mm
Pfostenabstand: 2500 mm
Pfostenabdeckung: Kunststoffabdeckkappen (Hart-PVC)
Fundament: Beton C 20/25, 20/20/70 cm
Zaunhöhe: 1630 mm
Gittermatten:1630/50/200 mm,
  mit senkrechten Rundstäben,
  6 mm Durchmesser,
  und zwei waagerechten
  Rundstäben,
  8 mm Durchmesser,
  jeder Kreuzungspunkt einzeln
  verschweißt
Oberer Abschluss: bündig, ohne Überstand
Material:  alle Metallteile
  feuerverzinkt
Materialwert Aushub: BM-F0 gem. Tab. 3 der Ersatzbaustoffverordnung

Stoffe sind einer witschaftlichen Verwertung gem. Kreislaufwirtschaftsgesetz zuzuführen.
Menge: 40,000 m

**1.6.80 Zulage: Pulverbeschichtung RAL**
Katalog-Nr. TLK/002/ 1. 6. 160.
Zulage: Doppelstabgitterzaun mit Pulverbeschichtung
in RAL.
Zaunhöhe: 1630 mm
Menge: 35,000 m

**1.6.90 Doppelstabgitterzaun, H=1830 mm**
Katalog-Nr. TLK/002/ 1. 6. 180.
Doppelstabgitterzaun aufstellen, einschließlich aller
Erdarbeiten.
Aushub laden und abfahren.
Pfosten mit vormontierten geräuschdämpfenden Kuststoffhaltern und Klemmplättchen inkl. ausschraubsicheren Pin-Hexagon-Schrauben.
Pfostenmaße:2400/60/40/2 mm
Pfostenabstand: 2500 mm
Pfostenabdeckung: Kunststoffabdeckkappen (Hart-PVC)
Fundament: Beton C 20/25, 20/20/70 cm
Zaunhöhe: 1830 mm
Gittermatten:1830/50/200 mm,
  mit senkrechten Rundstäben,
  6 mm Durchmesser,
  und zwei waagerechten
  Rundstäben,
  8 mm Durchmesser,
  jeder Kreuzungspunkt einzeln
  verschweißt.
Oberer Abschluss: bündig, ohne Überstand
Material:  alle Metallteile
  feuerverzinkt
Materialwert Aushub: BM-F0 gem. Tab. 3 der Ersatzbaustoffverordnung

Stoffe sind einer witschaftlichen Verwertung gem. Kreislaufwirtschaftsgesetz zuzuführen.
Menge: 120,000 m

**1.6.100 Zulage: Pulverbeschichtung RAL**
Katalog-Nr. TLK/002/ 1. 6. 200.
Zulage: Doppelstabgitterzaun mit Pulverbeschichtung
in RAL.
Zaunhöhe: 1830 mm
Menge: 30,000 m

**1.6.110 Doppelstabgitterzaun, H=2030 mm**
Katalog-Nr. TLK/002/ 1. 6. 220.
Doppelstabgitterzaun aufstellen, einschließlich aller
Erdarbeiten.
Aushub laden und abfahren.
Pfosten mit vormontierten geräuschdämpfenden Kuststoffhaltern und Klemmplättchen inkl. ausschraubsicheren Pin-Hexagon-Schrauben.
Pfostenmaße:2600/60/40/2 mm
Pfostenabstand: 2500 mm
Pfostenabdeckung: Kunststoffabdeckkappen (Hart-PVC)
Fundament: Beton C 20/25, 20/20/70 cm
Zaunhöhe: 2030 mm
Gittermatten:2030/50/200 mm,
  mit senkrechten Rundstäben,
  6 mm Durchmesser,
  und zwei waagerechten
  Rundstäben,
  8 mm Durchmesser,
  jeder Kreuzungspunkt einzeln
  verschweißt.
Oberer Abschluss: bündig, ohne Überstand
Material:  alle Metallteile
  feuerverzinkt
Materialwert Aushub: BM-F0 gem. Tab. 3 der Ersatzbaustoffverordnung

Stoffe sind einer witschaftlichen Verwertung gem. Kreislaufwirtschaftsgesetz zuzuführen.
Menge: 30,000 m

**1.6.120 Zulage: Pulverbeschichtung RAL**
Katalog-Nr. TLK/002/ 1. 6. 240.
Zulage: Doppelstabgitterzaun mit Pulverbeschichtung
in RAL.
Zaunhöhe: 2030 mm
Menge: 30,000 m

### Bereich 2 Zaunbau - Metall, 11 bis 50 m Länge

#### Abschnitt 2.1 Demontage

**2.1.10 Maschendrahtzaun abbauen, H bis 1,00 m**
Katalog-Nr. TLK/002/ 2. 1. 20.
Maschendrahtzaun abbauen.
Drahtgeflecht,  Pfosten, Streben und Fundamente
einschl. Spanndrähte, evtl. vorhandener Stacheldrähte
und Spannschlösser abbauen, laden und abfahren.
Pfostenlöcher mit Oberboden verfüllen und standfest
verdichten.
Höhe:  bis 1,00 m
Stoffe sind einer witschaftlichen Verwertung gem. Kreislaufwirtschaftsgesetz zuzuführen.
Menge: 30,000 m

**2.1.20 Maschendrahtzaun abbauen, H bis 1,50 m**
Katalog-Nr. TLK/002/ 2. 1. 40.
Maschendrahtzaun abbauen.
Drahtgeflecht,  Pfosten, Streben und Fundamente
einschl. Spanndrähte, evtl. vorhandener Stacheldrähte
und Spannschlösser abbauen, laden und abfahren.
Pfostenlöcher mit Oberboden verfüllen und standfest
verdichten.
Höhe:  bis 1,50 m
Stoffe sind einer witschaftlichen Verwertung gem. Kreislaufwirtschaftsgesetz zuzuführen.
Menge: 70,000 m

**2.1.30 Maschendrahtzaun abbauen, H bis 2,00 m**
Katalog-Nr. TLK/002/ 2. 1. 60.
Maschendrahtzaun abbauen.
Drahtgeflecht,  Pfosten, Streben und Fundamente
einschl. Spanndrähte, evtl. vorhandener Stacheldrähte
und Spannschlösser abbauen, laden und abfahren.
Pfostenlöcher mit Oberboden verfüllen und standfest
verdichten.
Höhe:  bis 2,00 m
Stoffe sind einer witschaftlichen Verwertung gem. Kreislaufwirtschaftsgesetz zuzuführen.
Menge: 65,000 m

**2.1.40 Metallzaunpfosten ausbauen, H bis 1,00 m**
Katalog-Nr. TLK/002/ 2. 1. 80.
Zaunpfosten, Streben oder Eckverbindungen
einschließlich Fundament ausbauen.
Pfostenlöcher mit Oberboden verfüllen und standfest
verdichten.
Höhe:  bis 1,00 m
Material:  Metall
Fundament: Betonsockel bis 0,05 m³
Stoffe sind einer witschaftlichen Verwertung gem. Kreislaufwirtschaftsgesetz zuzuführen.
Menge: 14,000 St

**2.1.50 Metallzaunpfosten ausbauen, H bis 1,50 m**
Katalog-Nr. TLK/002/ 2. 1. 100.
Zaunpfosten, Streben oder Eckverbindungen
einschließlich Fundament ausbauen..
Pfostenlöcher mit Oberboden verfüllen und standfest
verdichten.
Höhe:  bis 1,50 m
Material:  Metall
Fundament: Betonsockel bis 0,05 m³
Stoffe sind einer witschaftlichen Verwertung gem. Kreislaufwirtschaftsgesetz zuzuführen.
Menge: 14,000 St

**2.1.60 Metallzaunpfosten ausbauen, H bis 2,00 m**
Katalog-Nr. TLK/002/ 2. 1. 120.
Zaunpfosten, Streben oder Eckverbindungen
einschließlich Fundament ausbauen.
Pfostenlöcher mit Oberboden verfüllen und standfest
verdichten.
Höhe:  bis 2,00 m
Material:  Metall
Fundament: Betonsockel bis 0,05 m³
Stoffe sind einer witschaftlichen Verwertung gem. Kreislaufwirtschaftsgesetz zuzuführen.
Menge: 15,000 St

**2.1.70 Metallzaunpfosten ausbauen, H bis 2,50 m**
Katalog-Nr. TLK/002/ 2. 1. 140.
Zaunpfosten, Streben oder Eckverbindungen
einschließlich Fundament ausbauen.
Pfostenlöcher mit Oberboden verfüllen und standfest
verdichten.
Höhe:  bis 2,50 m
Material:  Metall
Fundament: Betonsockel bis 0,05 m³
Stoffe sind einer witschaftlichen Verwertung gem. Kreislaufwirtschaftsgesetz zuzuführen.
Menge: 20,000 St

**2.1.80 Betonzaunpfosten ausbauen, H bis 2,50 m**
Katalog-Nr. TLK/002/ 2. 1. 160.
Zaunpfosten, Streben oder Eckverbindungen
einschließlich Fundament ausbauen.
Pfostenlöcher mit Oberboden verfüllen und standfest
verdichten.
Höhe:  bis 2,50 m
Material:  bewehrter Beton
Stoffe sind einer witschaftlichen Verwertung gem. Kreislaufwirtschaftsgesetz zuzuführen.
Menge: 18,000 St

**2.1.90 Metallzaunelement abbauen, H=1030 mm**
Katalog-Nr. TLK/002/ 2. 1. 180.
Metallzaunelement von Pfosten abbauen,
laden und abfahren.
Typ:  Stabgitter/Doppelstabgitter
Mattenhöhe: 1030 mm
Stoffe sind einer witschaftlichen Verwertung gem. Kreislaufwirtschaftsgesetz zuzuführen.
Menge: 8,000 m

**2.1.100 Metallzaunelement abbauen, H=1230 mm**
Katalog-Nr. TLK/002/ 2. 1. 200.
Metallzaunelement von Pfosten abbauen,
laden und abfahren.
Typ:  Stabgitter/Doppelstabgitter
Mattenhöhe: 1230 mm
Stoffe sind einer witschaftlichen Verwertung gem. Kreislaufwirtschaftsgesetz zuzuführen.
Menge: 8,000 m

**2.1.110 Metallzaunelement abbauen, H=1430 mm**
Katalog-Nr. TLK/002/ 2. 1. 220.
Metallzaunelement von Pfosten abbauen,
laden und abfahren.
Typ:  Stabgitter/Doppelstabgitter
Mattenhöhe: 1430 mm
Stoffe sind einer witschaftlichen Verwertung gem. Kreislaufwirtschaftsgesetz zuzuführen.
Menge: 60,000 m

**2.1.120 Metallzaunelement abbauen, H=1630 mm**
Katalog-Nr. TLK/002/ 2. 1. 240.
Metallzaunelement von Pfosten abbauen,
laden und abfahren.
Typ:  Stabgitter/Doppelstabgitter
Mattenhöhe: 1630 mm
Stoffe sind einer witschaftlichen Verwertung gem. Kreislaufwirtschaftsgesetz zuzuführen.
Menge: 35,000 m

**2.1.130 Metallzaunelement abbauen, H=1830 mm**
Katalog-Nr. TLK/002/ 2. 1. 260.
Metallzaunelement von Pfosten abbauen,
laden und abfahren.
Typ:  Stabgitter/Doppelstabgitter
Mattenhöhe: 1830 mm
Stoffe sind einer witschaftlichen Verwertung gem. Kreislaufwirtschaftsgesetz zuzuführen.
Menge: 23,000 m

**2.1.140 Metallzaunelement abbauen, H=2030 mm**
Katalog-Nr. TLK/002/ 2. 1. 280.
Metallzaunelement von Pfosten abbauen,
laden und abfahren.
Typ:  Stabgitter/Doppelstabgitter
Mattenhöhe: 2030 mm
Stoffe sind einer witschaftlichen Verwertung gem. Kreislaufwirtschaftsgesetz zuzuführen.
Menge: 8,000 m

**2.1.150 Metallgitterzaun abbauen, H= 1030 mm**
Katalog-Nr. TLK/002/ 2. 1. 300.
Metallgitterzaun abbauen.
Metallgittermatten,  Pfosten, Streben und Fundamente
abbauen, laden und abfahren.
Pfostenlöcher mit Oberboden verfüllen und standfest
verdichten.
Typ:  Stabgitter/ Doppelstabgitter
Höhe:  1030 mm
Stoffe sind einer witschaftlichen Verwertung gem. Kreislaufwirtschaftsgesetz zuzuführen.
Menge: 23,000 m

**2.1.160 Metallgitterzaun abbauen, H= 1230 mm**
Katalog-Nr. TLK/002/ 2. 1. 320.
Metallgitterzaun abbauen.
Metallgittermatten,  Pfosten, Streben und Fundamente
abbauen, laden und abfahren.
Pfostenlöcher mit Oberboden verfüllen und standfest
verdichten.
Typ:  Stabgitter/ Doppelstabgitter
Höhe:  1230 mm
Stoffe sind einer witschaftlichen Verwertung gem. Kreislaufwirtschaftsgesetz zuzuführen.
Menge: 8,000 m

**2.1.170 Metallgitterzaun abbauen, H= 1430 mm**
Katalog-Nr. TLK/002/ 2. 1. 340.
Metallgitterzaun abbauen.
Metallgittermatten,  Pfosten, Streben und Fundamente
abbauen, laden und abfahren.
Pfostenlöcher mit Oberboden verfüllen und standfest
verdichten.
Typ:  Stabgitter/ Doppelstabgitter
Höhe:  1430 mm
Stoffe sind einer witschaftlichen Verwertung gem. Kreislaufwirtschaftsgesetz zuzuführen.
Menge: 200,000 m

**2.1.180 Metallgitterzaun abbauen, H= 1630 mm**
Katalog-Nr. TLK/002/ 2. 1. 360.
Metallgitterzaun abbauen.
Metallgittermatten,  Pfosten, Streben und Fundamente
abbauen, laden und abfahren.
Pfostenlöcher mit Oberboden verfüllen und standfest
verdichten.
Typ:  Stabgitter/ Doppelstabgitter
Höhe:  1630 mm
Stoffe sind einer witschaftlichen Verwertung gem. Kreislaufwirtschaftsgesetz zuzuführen.
Menge: 25,000 m

**2.1.190 Metallgitterzaun abbauen, H= 1830 mm**
Katalog-Nr. TLK/002/ 2. 1. 380.
Metallgitterzaun abbauen.
Metallgittermatten,  Pfosten, Streben und Fundamente
abbauen, laden und abfahren.
Pfostenlöcher mit Oberboden verfüllen und standfest
verdichten.
Typ:  Stabgitter/ Doppelstabgitter
Höhe:  1830 mm
Stoffe sind einer witschaftlichen Verwertung gem. Kreislaufwirtschaftsgesetz zuzuführen.
Menge: 25,000 m

**2.1.200 Zweibohligen Zaun abbauen**
Katalog-Nr. TLK/002/ 2. 1. 400.
Zweibohligen Zaun abbauen.
Material:  Holz lasiert
Pfosten:  ca. 150 x 10 x 10 cm
Pfostenabstand: 1,50 - 2,00 m
Bohlen:  ca. 350 x 15 x 3 cm
Stoffe sind einer witschaftlichen Verwertung gem. Kreislaufwirtschaftsgesetz zuzuführen.
Menge: 25,000 m

#### Abschnitt 2.2 Zaunpfosten setzen

**2.2.10 Metallpfosten setzen, L 1500 mm**
Katalog-Nr. TLK/002/ 2. 2. 20.
Metallpfosten setzen, einschl. aller Erdarbeiten,
Aushub laden und abfahren.
Pfosten mit Abdeckkappen.
Pfostenmaße:1500/60/40/2 mm
Pfostenabstand: 2500 mm
Pfostenabdeckung: Kunststoffabdeckkappen (Hart-PVC)
Fundament: Beton C 20/25, 20/20/70 cm
Zaunhöhe: 1030 mm
Materialwert Aushub: BM-F0 gem. Tab. 3 der Ersatzbaustoffverordnung

Stoffe sind einer witschaftlichen Verwertung gem. Kreislaufwirtschaftsgesetz zuzuführen.
Menge: 10,000 St

**2.2.20 Metallpfosten setzen, L 1700 mm**
Katalog-Nr. TLK/002/ 2. 2. 40.
Metallpfosten setzen, einschl. aller Erdarbeiten,
Aushub laden und abfahren.
Pfosten mit Abdeckkappen.
Pfostenmaße:1700/60/40/2 mm
Pfostenabstand: 2500 mm
Pfostenabdeckung: Kunststoffabdeckkappen (Hart-PVC)
Fundament: Beton C 20/25, 20/20/70 cm
Zaunhöhe: 1230 mm
Materialwert Aushub: BM-F0 gem. Tab. 3 der Ersatzbaustoffverordnung

Stoffe sind einer witschaftlichen Verwertung gem. Kreislaufwirtschaftsgesetz zuzuführen.
Menge: 10,000 St

**2.2.30 Metallpfosten setzen L 2000 mm**
Katalog-Nr. TLK/002/ 2. 2. 60.
Metallpfosten setzen, einschl. aller Erdarbeiten,
Aushub laden und abfahren.
Pfosten mit Abdeckkappen.
Pfostenmaße:2000/60/40/2 mm
Pfostenabstand: 2500 mm
Pfostenabdeckung: Kunststoffabdeckkappen (Hart-PVC)
Fundament: Beton C 20/25, 20/20/70 cm
Zaunhöhe: 1430 mm
Materialwert Aushub: BM-F0 gem. Tab. 3 der Ersatzbaustoffverordnung

Stoffe sind einer witschaftlichen Verwertung gem. Kreislaufwirtschaftsgesetz zuzuführen.
Menge: 60,000 St

**2.2.40 Metallpfosten setzen, L 2200 mm**
Katalog-Nr. TLK/002/ 2. 2. 80.
Metallpfosten setzen, einschl. aller Erdarbeiten,
Aushub laden und abfahren.
Pfosten mit Abdeckkappen.
Pfostenmaße:2200/60/40/2 mm
Pfostenabstand: 2500 mm
Pfostenabdeckung: Kunststoffabdeckkappen (Hart-PVC)
Fundament: Beton C 20/25, 20/20/70 cm
Zaunhöhe: 1630 mm
Materialwert Aushub: BM-F0 gem. Tab. 3 der Ersatzbaustoffverordnung

Stoffe sind einer witschaftlichen Verwertung gem. Kreislaufwirtschaftsgesetz zuzuführen.
Menge: 30,000 St

**2.2.50 Metallpfosten setzen, L 2400 mm**
Katalog-Nr. TLK/002/ 2. 2. 100.
Metallpfosten setzen, einschl. aller Erdarbeiten,
Aushub laden und abfahren.
Pfostenmaße:2400/60/40/2 mm
Pfostenabstand: 2500 mm
Pfostenabdeckung: Kunststoffabdeckkappen (Hart-PVC)
Fundament: Beton C 20/25, 20/20/70 cm
Zaunhöhe: 1830 mm
Materialwert Aushub: BM-F0 gem. Tab. 3 der Ersatzbaustoffverordnung

Stoffe sind einer witschaftlichen Verwertung gem. Kreislaufwirtschaftsgesetz zuzuführen.
Menge: 10,000 St

**2.2.60 Metallpfosten setzen, L 2600 mm**
Katalog-Nr. TLK/002/ 2. 2. 120.
Metallpfosten setzen, einschl. aller Erdarbeiten,
Aushub laden und abfahren.
Pfostenmaße:2600/60/40/2 mm
Pfostenabstand: 2500 mm
Pfostenabdeckung: Kunststoffabdeckkappen (Hart-PVC)
Fundament: Beton C 20/25, 20/20/70 cm
Zaunhöhe: 2030 mm
Materialwert Aushub: BM-F0 gem. Tab. 3 der Ersatzbaustoffverordnung

Stoffe sind einer witschaftlichen Verwertung gem. Kreislaufwirtschaftsgesetz zuzuführen.
Menge: 10,000 St

#### Abschnitt 2.3 Doppelstabgittermatten montieren

**2.3.10 Doppelstabgittermatten, H=1230 mm**
Katalog-Nr. TLK/002/ 2. 3. 20.
Doppelstabgittermatten an vorhandene Pfosten montieren.
Montage der Gitter mittels anzubringenden geräuschdämpfenden Kunststoffhaltern und Klemmplättchen inkl. ausschraubsicherer Pin-Hexagon-Schrauben und erforderlicher Bohrungen des Pfostens.
Zaunhöhe: 1230 mm
Gittermatten:1230/50/200 mm,
  mit senkrechten Rundstäben,
  6 mm Durchmesser, und zwei
  waagerechten Rundstäben,
  8 mm Durchmesser,
  jeder Kreuzungspunkt einzeln
  verschweißt
Oberer Abschluss: bündig, ohne Überstand
Material:  alle Metallteile
  feuerverzinkt
Menge: 30,000 m

**2.3.20 Doppelstabgittermatten, H=1430 mm**
Katalog-Nr. TLK/002/ 2. 3. 40.
Doppelstabgittermatten an vorhandene Pfosten montieren.
Montage der Gitter mittels anzubringenden geräuschdämpfenden Kunststoffhaltern und Klemmplättchen inkl. ausschraubsicherer Pin-Hexagon-Schrauben und erforderlicher Bohrungen des Pfostens.
Zaunhöhe: 1430 mm
Gittermatten:1430/50/200 mm,
  mit senkrechten Rundstäben,
  6 mm Durchmesser, und zwei
  waagerechten Rundstäben,
  8 mm Durchmesser,
  jeder Kreuzungspunkt einzeln
  verschweißt
Oberer Abschluss: bündig, ohne Überstand
Material:  alle Metallteile
  feuerverzinkt
Menge: 90,000 m

**2.3.30 Doppelstabgittermatten, H=1630 mm**
Katalog-Nr. TLK/002/ 2. 3. 60.
Doppelstabgittermatten an vorhandene Pfosten montieren.
Montage der Gitter mittels anzubringenden geräuschdämpfenden Kunststoffhaltern und Klemmplättchen inkl. ausschraubsicherer Pin-Hexagon-Schrauben und erforderlicher Bohrungen des Pfostens.
Zaunhöhe: 1630 mm
Gittermatten:1630/50/200 mm,
  mit senkrechten Rundstäben,
  6 mm Durchmesser, und zwei
  waagerechten Rundstäben,
  8 mm Durchmesser,
  jeder Kreuzungspunkt einzeln
  verschweißt
Oberer Abschluss: bündig, ohne Überstand
Material:  alle Metallteile
  feuerverzinkt
Menge: 75,000 m

**2.3.40 Doppelstabgittermatten, H=1830 mm**
Katalog-Nr. TLK/002/ 2. 3. 80.
Doppelstabgittermatten an vorhandene Pfosten montieren.
Montage der Gitter mittels anzubringenden geräuschdämpfenden Kunststoffhaltern und Klemmplättchen inkl. ausschraubsicherer Pin-Hexagon-Schrauben und erforderlicher Bohrungen des Pfostens.
Zaunhöhe: 1830 mm
Gittermatten:1830/50/200 mm,
  mit senkrechten Rundstäben,
  6 mm Durchmesser, und zwei
  waagerechten Rundstäben,
  8 mm Durchmesser,
  jeder Kreuzungspunkt einzeln
  verschweißt
Oberer Abschluss: bündig, ohne Überstand
Material:  alle Metallteile
  feuerverzinkt
Menge: 35,000 m

**2.3.50 Doppelstabgittermatten, H=2030 mm**
Katalog-Nr. TLK/002/ 2. 3. 100.
Doppelstabgittermatten an vorhandene Pfosten montieren.
Montage der Gitter mittels anzubringenden geräuschdämpfenden Kunststoffhaltern und Klemmplättchen inkl. ausschraubsicherer Pin-Hexagon-Schrauben und erforderlicher Bohrungen des Pfostens.
Zaunhöhe: 2030 mm
Gittermatten:2030/50/200 mm,
  mit senkrechten Rundstäben,
  6 mm Durchmesser, und zwei
  waagerechten Rundstäben,
  8 mm Durchmesser,
  jeder Kreuzungspunkt einzeln
  verschweißt
Oberer Abschluss: bündig, ohne Überstand
Material:  alle Metallteile
  feuerverzinkt
Menge: 40,000 m

#### Abschnitt 2.4 Doppelstabgitterzäune

*Hinweis: Hinweis zur Bauart*
Katalog-Nr. TLK/002/ 2. 4.
Befestigung der Matten:
Pfosten mit vormontierten geräuschdämpfenden Kuststoffhaltern und Klemmplättchen inkl. ausschraubsicheren Pin-Hexagon-Schrauben.

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
**2.4.10 Doppelstabgitterzaun, H=1030 mm**
Katalog-Nr. TLK/002/ 2. 4. 20.
Doppelstabgitterzaun aufstellen, einschließlich aller
Erdarbeiten.
Aushub laden und abfahren.
Pfosten mit vormontierten geräuschdämpfenden Kuststoffhaltern und Klemmplättchen inkl. ausschraubsicheren Pin-Hexagon-Schrauben.
Pfostenmaße:1500/60/40/2 mm
Pfostenabstand: 2500 mm
Pfostenabdeckung: Kunststoffabdeckkappen (Hart-PVC)
Fundament: Beton C 20/25, 20/20/70 cm
Zaunhöhe: 1030 mm
Gittermatten:1030/50/200 mm,
  mit senkrechten Rundstäben,
  6 mm Durchmesser,
  und zwei waagerechten
  Rundstäben,
  8 mm Durchmesser,
  jeder Kreuzungspunkt einzeln
Oberer Abschluss: bündig, ohne Überstand
Material:  alle Metallteile
  feuerverzinkt
Materialwert: BM-F0 gem. Tab. 3 der Ersatzbaustoffverordnung

Stoffe sind einer witschaftlichen Verwertung gem. Kreislaufwirtschaftsgesetz zuzuführen.
Menge: 35,000 m

**2.4.20 Zulage: Pulverbeschichtung RAL**
Katalog-Nr. TLK/002/ 2. 4. 40.
Zulage: Doppelstabgitterzaun mit Pulverbeschichtung
in RAL.
Zaunhöhe: 1030 mm
Menge: 10,000 m

**2.4.30 Doppelstabgitterzaun, H=1230 mm**
Katalog-Nr. TLK/002/ 2. 4. 60.
Doppelstabgitterzaun aufstellen, einschließlich aller
Erdarbeiten.
Aushub laden und abfahren.
Pfosten mit vormontierten geräuschdämpfenden Kuststoffhaltern und Klemmplättchen inkl. ausschraubsicheren Pin-Hexagon-Schrauben.
Pfostenmaße:1700/60/40/2 mm
Pfostenabstand: 2500 mm
Pfostenabdeckung: Kunststoffabdeckkappen (Hart-PVC)
Fundament: Beton C 20/25, 20/20/70 cm
Zaunhöhe: 1230 mm
Gittermatten:1230/50/200 mm,
  mit senkrechten Rundstäben,
  6 mm Durchmesser,
  und zwei waagerechten
  Rundstäben,
  8 mm Durchmesser,
  jeder Kreuzungspunkt einzeln
  verschweißt.
Oberer Abschluss: bündig, ohne Überstand
Material:  alle Metallteile
  feuerverzinkt
Materialwert: BM-F0 gem. Tab. 3 der Ersatzbaustoffverordnung

Stoffe sind einer witschaftlichen Verwertung gem. Kreislaufwirtschaftsgesetz zuzuführen.
Menge: 40,000 m

**2.4.40 Zulage: Pulverbeschichtung RAL**
Katalog-Nr. TLK/002/ 2. 4. 80.
Zulage: Doppelstabgitterzaun mit Pulverbeschichtung
in RAL.
Zaunhöhe: 1230 mm
Menge: 10,000 m

**2.4.50 Doppelstabgitterzaun, H=1430 mm**
Katalog-Nr. TLK/002/ 2. 4. 100.
Doppelstabgitterzaun aufstellen, einschließlich aller
Erdarbeiten.
Aushub laden und abfahren.
Pfosten mit vormontierten geräuschdämpfenden Kuststoffhaltern und Klemmplättchen inkl. ausschraubsicheren Pin-Hexagon-Schrauben.
Pfostenmaße:2000/60/40/2 mm
Pfostenabstand: 2500 mm
Pfostenabdeckung: Kunststoffabdeckkappen (Hart-PVC)
Fundament: Beton C 20/25, 20/20/70 cm
Zaunhöhe: 1430 mm
Gittermatten:1430/50/200 mm,
  mit senkrechten Rundstäben,
  6 mm Durchmesser,
  und zwei waagerechten
  Rundstäben,
  8 mm Durchmesser,
  jeder Kreuzungspunkt einzeln
  verschweißt
Oberer Abschluss: bündig, ohne Überstand
Material:  alle Metallteile
  feuerverzinkt
Materialwert: BM-F0 gem. Tab. 3 der Ersatzbaustoffverordnung

Stoffe sind einer witschaftlichen Verwertung gem. Kreislaufwirtschaftsgesetz zuzuführen.
Menge: 210,000 m

**2.4.60 Zulage: Pulverbeschichtung RAL**
Katalog-Nr. TLK/002/ 2. 4. 120.
Zulage: Doppelstabgitterzaun mit Pulverbeschichtung
in RAL.
Zaunhöhe: 1430 mm
Menge: 45,000 m

**2.4.70 Doppelstabgitterzaun, H=1630 mm**
Katalog-Nr. TLK/002/ 2. 4. 140.
Doppelstabgitterzaun aufstellen, einschließlich aller
Erdarbeiten.
Aushub laden und abfahren.
Pfosten mit vormontierten geräuschdämpfenden Kuststoffhaltern und Klemmplättchen inkl. ausschraubsicheren Pin-Hexagon-Schrauben.
Pfostenmaße:2200/60/40/2 mm
Pfostenabstand: 2500 mm
Pfostenabdeckung: Kunststoffabdeckkappen (Hart-PVC)
Fundament: Beton C 20/25, 20/20/70 cm
Zaunhöhe: 1630 mm
Gittermatten:1630/50/200 mm,
  mit senkrechten Rundstäben,
  6 mm Durchmesser,
  und zwei waagerechten
  Rundstäben,
  8 mm Durchmesser,
  jeder Kreuzungspunkt einzeln
  verschweißt
Oberer Abschluss: bündig, ohne Überstand
Material:  alle Metallteile
  feuerverzinkt
Materialwert: BM-F0 gem. Tab. 3 der Ersatzbaustoffverordnung

Stoffe sind einer witschaftlichen Verwertung gem. Kreislaufwirtschaftsgesetz zuzuführen.
Menge: 50,000 m

**2.4.80 Zulage: Pulverbeschichtung RAL**
Katalog-Nr. TLK/002/ 2. 4. 160.
Zulage: Doppelstabgitterzaun mit Pulverbeschichtung
in RAL.
Zaunhöhe: 1630 mm
Menge: 10,000 m

**2.4.90 Doppelstabgitterzaun, H=1830 mm**
Katalog-Nr. TLK/002/ 2. 4. 180.
Doppelstabgitterzaun aufstellen, einschließlich aller
Erdarbeiten.
Aushub laden und abfahren.
Pfosten mit vormontierten geräuschdämpfenden Kuststoffhaltern und Klemmplättchen inkl. ausschraubsicheren Pin-Hexagon-Schrauben.
Pfostenmaße:2400/60/40/2 mm
Pfostenabstand: 2500 mm
Pfostenabdeckung: Kunststoffabdeckkappen (Hart-PVC)
Fundament: Beton C 20/25, 20/20/70 cm
Zaunhöhe: 1830 mm
Gittermatten:1830/50/200 mm,
  mit senkrechten Rundstäben,
  6 mm Durchmesser,
  und zwei waagerechten
  Rundstäben,
  8 mm Durchmesser,
  jeder Kreuzungspunkt einzeln
  verschweißt.
Oberer Abschluss: bündig, ohne Überstand
Material:  alle Metallteile
  feuerverzinkt
Materialwert: BM-F0 gem. Tab. 3 der Ersatzbaustoffverordnung

Stoffe sind einer witschaftlichen Verwertung gem. Kreislaufwirtschaftsgesetz zuzuführen.
Menge: 50,000 m

**2.4.100 Zulage: Pulverbeschichtung RAL**
Katalog-Nr. TLK/002/ 2. 4. 200.
Zulage: Doppelstabgitterzaun mit Pulverbeschichtung
in RAL.
Zaunhöhe: 1830 mm
Menge: 10,000 m

**2.4.110 Doppelstabgitterzaun, H=2030 mm**
Katalog-Nr. TLK/002/ 2. 4. 220.
Doppelstabgitterzaun aufstellen, einschließlich aller
Erdarbeiten.
Aushub laden und abfahren.
Pfosten mit vormontierten geräuschdämpfenden Kuststoffhaltern und Klemmplättchen inkl. ausschraubsicheren Pin-Hexagon-Schrauben.
Pfostenmaße:2600/60/40/2 mm
Pfostenabstand: 2500 mm
Pfostenabdeckung: Kunststoffabdeckkappen (Hart-PVC)
Fundament: Beton C 20/25, 20/20/70 cm
Zaunhöhe: 2030 mm
Gittermatten:2030/50/200 mm,
  mit senkrechten Rundstäben,
  6 mm Durchmesser,
  und zwei waagerechten
  Rundstäben,
  8 mm Durchmesser,
  jeder Kreuzungspunkt einzeln
  verschweißt.
Oberer Abschluss: bündig, ohne Überstand
Material:  alle Metallteile
  feuerverzinkt
Materialwert: BM-F0 gem. Tab. 3 der Ersatzbaustoffverordnung

Stoffe sind einer witschaftlichen Verwertung gem. Kreislaufwirtschaftsgesetz zuzuführen.
Menge: 30,000 m

**2.4.120 Zulage: Pulverbeschichtung RAL**
Katalog-Nr. TLK/002/ 2. 4. 240.
Zulage: Doppelstabgitterzaun mit Pulverbeschichtung
in RAL.
Zaunhöhe: 2030 mm
Menge: 10,000 m

#### Abschnitt 2.5 Wildschutzzäune

**2.5.10 Wildschutzzaun, H= 1800 mm**
*** Bezugsbeschreibung
Katalog-Nr. TLK/002/ 2. 5. 20.
Wildschutzzaun aufstellen, einschließlich aller
Erdarbeiten.
Aushub laden und abfahren.
Pfostenprofil: Forstprofil Typ Z mit ausgestanzten  Einhängeösen, Materialstärke 1,5mm, verzinkt
Pfostenhöhe: 2.300 mm
Pfostenabstand: max. 5,00 m
Einschlagtiefe: min. 50 cm
Zaunhöhe: 1.800 mm
Knotentyp: Wickelknoten
Drahtsärke: Kopf-und Fußdraht D 2,50 mm
  Fülldraht senkrecht D2,00 mm
  Fülldraht quer D1,90 mm
Verspannung: mittels Drahtspanner jeweils an jedem Querdraht am Anfang und Ende, bei längeren Strecken zusätzlich alle 50m
Verstrebung: Anfangs- und Endpfosten einfach Eckpfosten zweifach
  Mittelabstrebungenzweifach (alle 30-50m)
Material:  alle Metallteile
  feuerverzinkt
Materialwert: BM-F0 gem. Tab. 3 der Ersatzbaustoffverordnung

Stoffe sind einer witschaftlichen Verwertung gem. Kreislaufwirtschaftsgesetz zuzuführen.
Menge: 1,000 m

**2.5.20 wie vor, jedoch mit RCL-Rundpfosten**
*** wie Position 2.5.10
Katalog-Nr. TLK/002/ 2. 5. 40.
Wildschutzzaun wie vor aufstellen, jedoch mit RCL-Pfosten.

Pfostenprofil: Rundpfosten aus Recycling-Kunststoff, ohne Armierung, gefast, gespitzt
  D 8 cm
Pfostenmaterial: RCL-Kunststoff
Pfostenhöhe: 2.250 mm
Einschlagtiefe: ca. 50 cm
Zaunhöhe: 1.800 mm
Menge: 51,000 m

**2.5.30 Wildschutzzaun, H= 2000 mm**
*** Bezugsbeschreibung
Katalog-Nr. TLK/002/ 2. 5. 60.
Wildschutzzaun aufstellen, einschließlich aller
Erdarbeiten.
Aushub laden und abfahren.
Pfostenprofil: Forstprofil Typ Z mit ausgestanzten  Einhängeösen, Materialstärke 1,5mm, verzinkt
Pfostenhöhe: 2.500 mm
Pfostenabstand: max. 5,00 m
Einschlagtiefe: min. 50 cm
Zaunhöhe: 2.000 mm
Knotentyp: Wickelknoten
Drahtsärke: Kopf-und Fußdraht D 2,50 mm
  Fülldraht senkrecht D2,00 mm
  Fülldraht quer D1,90 mm
Verspannung: mittels Drahtspanner jeweils an jedem Querdraht am Anfang und Ende, bei längeren Strecken zusätzlich alle 50m  Verstrebung: Anfangs- und Endpfosten einfach Eckpfosten zweifach
  Mittelabstrebungenzweifach (alle 30-50m)
Material:  alle Metallteile
  feuerverzinkt
Materialwert: BM-F0 gem. Tab. 3 der Ersatzbaustoffverordnung

Stoffe sind einer witschaftlichen Verwertung gem. Kreislaufwirtschaftsgesetz zuzuführen.
Menge: 51,000 m

**2.5.40 wie vor, jedoch mit RCL-Rundpfosten**
*** wie Position 2.5.30
Katalog-Nr. TLK/002/ 2. 5. 80.
Wildschutzzaun wie vor aufstellen, jedoch mit RCL-Pfosten.

Pfostenprofil: Rundpfosten aus Recycling-Kunststoff, ohne Armierung, gefast, gespitzt
  D 8 cm
Pfostenmaterial: RCL-Kunststoff
Pfostenhöhe: 2.500 mm
Einschlagtiefe: min. 50 cm
Zaunhöhe: 2.000 mm
Menge: 21,000 m

### Bereich 3 Zaunbau - Metall, ab 51 m Länge

#### Abschnitt 3.1 Zaunpfosten setzen

**3.1.10 Metallpfosten setzen, L 1500 mm**
Katalog-Nr. TLK/002/ 3. 1. 20.
Metallpfosten setzen, einschl. aller Erdarbeiten,
Aushub laden und abfahren.
Pfosten mit Abdeckkappen.
Pfostenmaße:1500/60/40/2 mm
Pfostenabstand: 2500 mm
Pfostenabdeckung: Kunststoffabdeckkappen (Hart-PVC)
Fundament: Beton C 20/25, 20/20/70 cm
Zaunhöhe: 1030 mm
Materialwert: BM-F0 gem. Tab. 3 der Ersatzbaustoffverordnung

Stoffe sind einer witschaftlichen Verwertung gem. Kreislaufwirtschaftsgesetz zuzuführen.
Menge: 10,000 St

**3.1.20 Metallpfosten setzen, L 1700 mm**
Katalog-Nr. TLK/002/ 3. 1. 40.
Metallpfosten setzen, einschl. aller Erdarbeiten,
Aushub laden und abfahren.
Pfosten mit Abdeckkappen.
Pfostenmaße:1700/60/40/2 mm
Pfostenabstand: 2500 mm
Pfostenabdeckung: Kunststoffabdeckkappen (Hart-PVC)
Fundament: Beton C 20/25, 20/20/70 cm
Zaunhöhe: 1230 mm
Materialwert: BM-F0 gem. Tab. 3 der Ersatzbaustoffverordnung

Stoffe sind einer witschaftlichen Verwertung gem. Kreislaufwirtschaftsgesetz zuzuführen.
Menge: 10,000 St

**3.1.30 Metallpfosten setzen L 2000 mm**
Katalog-Nr. TLK/002/ 3. 1. 60.
Metallpfosten setzen, einschl. aller Erdarbeiten,
Aushub laden und abfahren.
Pfosten mit Abdeckkappen.
Pfostenmaße:2000/60/40/2 mm
Pfostenabstand: 2500 mm
Pfostenabdeckung: Kunststoffabdeckkappen (Hart-PVC)
Fundament: Beton C 20/25, 20/20/70 cm
Zaunhöhe: 1430 mm
Materialwert: BM-F0 gem. Tab. 3 der Ersatzbaustoffverordnung

Stoffe sind einer witschaftlichen Verwertung gem. Kreislaufwirtschaftsgesetz zuzuführen.
Menge: 20,000 St

**3.1.40 Metallpfosten setzen, L 2200 mm**
Katalog-Nr. TLK/002/ 3. 1. 80.
Metallpfosten setzen, einschl. aller Erdarbeiten,
Aushub laden und abfahren.
Pfosten mit Abdeckkappen.
Pfostenmaße:2200/60/40/2 mm
Pfostenabstand: 2500 mm
Pfostenabdeckung: Kunststoffabdeckkappen (Hart-PVC)
Fundament: Beton C 20/25, 20/20/70 cm
Zaunhöhe: 1630 mm
Materialwert: BM-F0 gem. Tab. 3 der Ersatzbaustoffverordnung

Stoffe sind einer witschaftlichen Verwertung gem. Kreislaufwirtschaftsgesetz zuzuführen.
Menge: 20,000 St

**3.1.50 Metallpfosten setzen, L 2400 mm**
Katalog-Nr. TLK/002/ 3. 1. 100.
Metallpfosten setzen, einschl. aller Erdarbeiten,
Aushub laden und abfahren.
Pfostenmaße:2400/60/40/2 mm
Pfostenabstand: 2500 mm
Pfostenabdeckung: Kunststoffabdeckkappen (Hart-PVC)
Fundament: Beton C 20/25, 20/20/70 cm
Zaunhöhe: 1830 mm
Materialwert: BM-F0 gem. Tab. 3 der Ersatzbaustoffverordnung

Stoffe sind einer witschaftlichen Verwertung gem. Kreislaufwirtschaftsgesetz zuzuführen.
Menge: 10,000 St

**3.1.60 Metallpfosten setzen, L 2600 mm**
Katalog-Nr. TLK/002/ 3. 1. 120.
Metallpfosten setzen, einschl. aller Erdarbeiten,
Aushub laden und abfahren.
Pfostenmaße:2600/60/40/2 mm
Pfostenabstand: 2500 mm
Pfostenabdeckung: Kunststoffabdeckkappen (Hart-PVC)
Fundament: Beton C 20/25, 20/20/70 cm
Zaunhöhe: 2030 mm
Materialwert: BM-F0 gem. Tab. 3 der Ersatzbaustoffverordnung

Stoffe sind einer witschaftlichen Verwertung gem. Kreislaufwirtschaftsgesetz zuzuführen.
Menge: 10,000 St

#### Abschnitt 3.2 Doppelstabgitterzäune

*Hinweis: Hinweis zur Bauart*
Katalog-Nr. TLK/002/ 3. 2.
Befestigung der Matten:
Pfosten mit vormontierten geräuschdämpfenden Kuststoffhaltern und Klemmplättchen inkl. ausschraubsicheren Pin-Hexagon-Schrauben.

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
**3.2.10 Doppelstabgitterzaun, H=1430 mm**
Katalog-Nr. TLK/002/ 3. 2. 20.
Doppelstabgitterzaun aufstellen, einschließlich aller
Erdarbeiten.
Aushub laden und abfahren.
Pfosten mit vormontierten geräuschdämpfenden Kuststoffhaltern und Klemmplättchen inkl. ausschraubsicheren Pin-Hexagon-Schrauben.
Pfostenmaße:2000/60/40/2 mm
Pfostenabstand: 2500 mm
Pfostenabdeckung: Kunststoffabdeckkappen (Hart-PVC)
Fundament: Beton C 20/25, 20/20/70 cm
Zaunhöhe: 1430 mm
Gittermatten:1430/50/200 mm,
  mit senkrechten Rundstäben,
  6 mm Durchmesser,
  und zwei waagerechten
  Rundstäben,
  8 mm Durchmesser,
  jeder Kreuzungspunkt einzeln
  verschweißt
Oberer Abschluss: bündig, ohne Überstand
Material:  alle Metallteile
  feuerverzinkt
Materialwert: BM-F0 gem. Tab. 3 der Ersatzbaustoffverordnung

Stoffe sind einer witschaftlichen Verwertung gem. Kreislaufwirtschaftsgesetz zuzuführen.
Menge: 220,000 m

**3.2.20 Zulage: Pulverbeschichtung RAL**
Katalog-Nr. TLK/002/ 3. 2. 40.
Zulage: Doppelstabgitterzaun mit Pulverbeschichtung
in RAL.
Zaunhöhe: 1430 mm
Menge: 30,000 m

**3.2.30 Doppelstabgitterzaun, H=1630 mm**
Katalog-Nr. TLK/002/ 3. 2. 60.
Doppelstabgitterzaun aufstellen, einschließlich aller
Erdarbeiten.
Aushub laden und abfahren.
Pfosten mit vormontierten geräuschdämpfenden Kuststoffhaltern und Klemmplättchen inkl. ausschraubsicheren Pin-Hexagon-Schrauben.
Pfostenmaße:2200/60/40/2 mm
Pfostenabstand: 2500 mm
Pfostenabdeckung: Kunststoffabdeckkappen (Hart-PVC)
Fundament: Beton C 20/25, 20/20/70 cm
Zaunhöhe: 1630 mm
Gittermatten:1630/50/200 mm,
  mit senkrechten Rundstäben,
  6 mm Durchmesser,
  und zwei waagerechten
  Rundstäben,
  8 mm Durchmesser,
  jeder Kreuzungspunkt einzeln
  verschweißt
Oberer Abschluss: bündig, ohne Überstand
Material:  alle Metallteile
  feuerverzinkt
Materialwert: BM-F0 gem. Tab. 3 der Ersatzbaustoffverordnung

Stoffe sind einer witschaftlichen Verwertung gem. Kreislaufwirtschaftsgesetz zuzuführen.
Menge: 20,000 m

**3.2.40 Zulage: Pulverbeschichtung RAL**
Katalog-Nr. TLK/002/ 3. 2. 80.
Zulage: Doppelstabgitterzaun mit Pulverbeschichtung
in RAL.
Zaunhöhe: 1630 mm
Menge: 10,000 m

**3.2.50 Doppelstabgitterzaun, H=1830 mm**
Katalog-Nr. TLK/002/ 3. 2. 100.
Doppelstabgitterzaun aufstellen, einschließlich aller
Erdarbeiten.
Aushub laden und abfahren.
Pfosten mit vormontierten geräuschdämpfenden Kuststoffhaltern und Klemmplättchen inkl. ausschraubsicheren Pin-Hexagon-Schrauben.
Pfostenmaße:2400/60/40/2 mm
Pfostenabstand: 2500 mm
Pfostenabdeckung: Kunststoffabdeckkappen (Hart-PVC)
Fundament: Beton C 20/25, 20/20/70 cm
Zaunhöhe: 1830 mm
Gittermatten:1830/50/200 mm,
  mit senkrechten Rundstäben,
  6 mm Durchmesser,
  und zwei waagerechten
  Rundstäben,
  8 mm Durchmesser,
  jeder Kreuzungspunkt einzeln
  verschweißt.
Oberer Abschluss: bündig, ohne Überstand
Material:  alle Metallteile
  feuerverzinkt
Materialwert: BM-F0 gem. Tab. 3 der Ersatzbaustoffverordnung

Stoffe sind einer witschaftlichen Verwertung gem. Kreislaufwirtschaftsgesetz zuzuführen.
Menge: 131,000 m

**3.2.60 Zulage: Pulverbeschichtung RAL**
Katalog-Nr. TLK/002/ 3. 2. 120.
Zulage: Doppelstabgitterzaun mit Pulverbeschichtung
in RAL.
Zaunhöhe: 1830 mm
Menge: 20,000 m

**3.2.70 Doppelstabgitterzaun, H=2030 mm**
Katalog-Nr. TLK/002/ 3. 2. 140.
Doppelstabgitterzaun aufstellen, einschließlich aller
Erdarbeiten.
Aushub laden und abfahren.
Pfosten mit vormontierten geräuschdämpfenden Kuststoffhaltern und Klemmplättchen inkl. ausschraubsicheren Pin-Hexagon-Schrauben.
Pfostenmaße:2600/60/40/2 mm
Pfostenabstand: 2500 mm
Pfostenabdeckung: Kunststoffabdeckkappen (Hart-PVC)
Fundament: Beton C 20/25, 20/20/70 cm
Zaunhöhe: 2030 mm
Gittermatten:2030/50/200 mm,
  mit senkrechten Rundstäben,
  6 mm Durchmesser,
  und zwei waagerechten
  Rundstäben,
  8 mm Durchmesser,
  jeder Kreuzungspunkt einzeln
  verschweißt.
Oberer Abschluss: bündig, ohne Überstand
Material:  alle Metallteile
  feuerverzinkt
Materialwert: BM-F0 gem. Tab. 3 der Ersatzbaustoffverordnung

Stoffe sind einer witschaftlichen Verwertung gem. Kreislaufwirtschaftsgesetz zuzuführen.
Menge: 140,000 m

**3.2.80 Zulage: Pulverbeschichtung RAL**
Katalog-Nr. TLK/002/ 3. 2. 160.
Zulage: Doppelstabgitterzaun mit Pulverbeschichtung
in RAL.
Zaunhöhe: 2030 mm
Menge: 20,000 m

### Bereich 4 Ballfangzäune

#### Abschnitt 4.1 Demontage Ballfangzäune

**4.1.10 Maschendrahtgeflecht abbauen, H=2000 mm, in Höhe 0,00 - 2,00 m**
Katalog-Nr. TLK/002/ 4. 1. 20.
Maschendrahtgeflecht von Pfosten abbauen,
laden und abfahren.
Höhe:  2000 mm
Abbauhöhe: 0,00 bis 2,00 m
Stoffe sind einer witschaftlichen Verwertung gem. Kreislaufwirtschaftsgesetz zuzuführen.
Menge: 40,000 m

**4.1.20 Maschendrahtgeflecht abbauen, H=2000 mm, in Höhe 2,00 - 4,00 m**
Katalog-Nr. TLK/002/ 4. 1. 40.
Maschendrahtgeflecht von Pfosten abbauen,
laden und abfahren.
Höhe:  2000 mm
Abbauhöhe: 2,00 bis 4,00 m
Stoffe sind einer witschaftlichen Verwertung gem. Kreislaufwirtschaftsgesetz zuzuführen.
Menge: 40,000 m

**4.1.30 Maschendrahtgeflecht abbauen, H=2000 mm, in Höhe 4,00 - 6,00 m**
Katalog-Nr. TLK/002/ 4. 1. 60.
Maschendrahtgeflecht von Pfosten abbauen,
laden und abfahren.
Höhe:  2000 mm
Abbauhöhe: 4,00 bis 6,00 m
Stoffe sind einer witschaftlichen Verwertung gem. Kreislaufwirtschaftsgesetz zuzuführen.
Menge: 40,000 m

**4.1.40 Stabgittermatten abbauen, H=2000 mm, in Höhe 0,00 - 2,00 m**
Katalog-Nr. TLK/002/ 4. 1. 80.
Stabgittermatten von Pfosten abbauen,
laden und abfahren.
Höhe:  2000 mm
Abbauhöhe: 0,00 bis 2,00 m
Stoffe sind einer witschaftlichen Verwertung gem. Kreislaufwirtschaftsgesetz zuzuführen.
Menge: 25,000 m

**4.1.50 Stabgittermatten abbauen, H=2000 mm, in Höhe 2,00 - 4,00 m**
Katalog-Nr. TLK/002/ 4. 1. 100.
Stabgittermatten von Pfosten abbauen,
laden und abfahren.
Höhe:  2000 mm
Abbauhöhe: 2,00 bis 4,00 m
Stoffe sind einer witschaftlichen Verwertung gem. Kreislaufwirtschaftsgesetz zuzuführen.
Menge: 25,000 m

**4.1.60 Ballfangpfosten ausbauen, H= bis 4,00 m**
Katalog-Nr. TLK/002/ 4. 1. 120.
Ballfangpfosten einschließlich Fundament ausbauen.
Pfostenlöcher mit Oberboden verfüllen und standfest
verdichten.
Höhe:  bis 4,00 m
Material:  beschichteter Stahl
Fundament: Betonsockel bis 0,40 m³
Stoffe sind einer witschaftlichen Verwertung gem. Kreislaufwirtschaftsgesetz zuzuführen.
Menge: 20,000 St

**4.1.70 Ballfangpfosten ausbauen, H= bis 6,00 m**
Katalog-Nr. TLK/002/ 4. 1. 140.
Ballfangpfosten einschließlich Fundament ausbauen.
Pfostenlöcher mit Oberboden verfüllen und standfest
verdichten.
Höhe:  bis 6,00 m
Material:  beschichteter Stahl
Fundament: Betonsockel bis 0,60 m³
Stoffe sind einer witschaftlichen Verwertung gem. Kreislaufwirtschaftsgesetz zuzuführen.
Menge: 20,000 St

#### Abschnitt 4.2 Reparatur Ballfangzäune

**4.2.10 Maschendrahtgeflecht 2000/40/3,1 mm, in Höhe 2,00 bis 4,00 m**
Katalog-Nr. TLK/002/ 4. 2. 20.
Maschendrahtgeflecht an vorhandene Pfosten montieren.
Maße:  2000/40/3,1 mm
Material:  verzinkt, 40/40/3,1 mm
Spanndraht:  verzinkt, 3,1 mm
oberer Haltedraht:  3,8 mm
Abstand der Spanndrähte: 50 cm
Spanndrähte durch das Geflecht ziehen.
Fixierung:  mind. an  jeder 3. Masche
Halter / Drahtspanner:  feuerverzinkt
Einbauhöhe:  von 2,00 bis 4,00 m
  an Ballfangzäunen
Menge: 15,000 m

**4.2.20 Maschendrahtgeflecht 2000/40/3,1 mm, in Höhe 4,00 bis 6,00 m**
Katalog-Nr. TLK/002/ 4. 2. 40.
Maschendrahtgeflecht an vorhandene Pfosten montieren.
Maße:  2000/40/3,1 mm
Material:  verzinkt, 40/40/3,1 mm
Spanndraht:  verzinkt, 3,1 mm
oberer Haltedraht:  3,8 mm
Abstand der Spanndrähte: 50 cm
Spanndrähte durch das Geflecht ziehen.
Fixierung:  mind. an  jeder 3. Masche
Halter / Drahtspanner: feuerverzinkt
Einbauhöhe:  von 4,00 bis 6,00 m
  an Ballfangzäunen
Menge: 15,000 m

**4.2.30 Doppelstabgittermatten, H=2030 mm, in Höhe 2,00 bis 4,00 m**
Katalog-Nr. TLK/002/ 4. 2. 60.
Doppelstabgittermatten an vorhandene Pfosten montieren.
Montage der Gitter mittels anzubringenden geräuschdämpfenden Kunststoffhaltern und Klemmplättchen inkl. ausschraubsicherer Pin-Hexagon-Schrauben und erforderlicher Bohrungen des Pfostens.
Zaunhöhe: 2030 mm
Gittermatten:2030/50/200 mm,
  mit senkrechten Rundstäben,
  6 mm Durchmesser, und zwei
  waagerechten Rundstäben,
  8 mm Durchmesser,
  jeder Kreuzungspunkt einzeln
  verschweißt
Oberer Abschluss: bündig, ohne Überstand
Material:  alle Metallteile
  feuerverzinkt
Einbauhöhe: von 2,00 bis 4,00 m
  an Ballfangzäunen
Menge: 15,000 m

#### Abschnitt 4.3 Ballfangzaunpfosten setzen

**4.3.10 Rechteckpfosten, Pfostenmaße 4800/140/40/3 mm**
Katalog-Nr. TLK/002/ 4. 3. 20.
Metallpfosten für Ballfangzaun setzen, einschl. aller Erdarbeiten,
Aushub laden und abfahren.
Pfosten mit vormontierten geräuschdämpfenden Kuststoffhaltern und Klemmplättchen inkl. ausschraubsicheren Pin-Hexagon-Schrauben.
An Anfangs- und Endpunkt sind Abschlussleisten
anzubringen.
Pfostenmaße:  4800/140/40/3 mm
Pfostenabstand:  2500 mm
Material:  Rechteckstahlrohr gem. DIN EN 10219, feuerverzinkt
Pfostenabdeckung: Kunststoffabdeckkappen
  (Hart-PVC)
Fundament: Beton C 20/25,  50/50/100 cm
Materialwert: BM-F0 gem. Tab. 3 der Ersatzbaustoffverordnung

Stoffe sind einer witschaftlichen Verwertung gem. Kreislaufwirtschaftsgesetz zuzuführen.
Menge: 15,000 St

**4.3.20 Rechteckpfosten, Pfostenmaße 7000/180/60/4 mm**
Katalog-Nr. TLK/002/ 4. 3. 40.
Metallpfosten für Ballfangzaun setzen, einschl. aller Erdarbeiten,
Aushub laden und abfahren.
Pfosten mit vormontierten geräuschdämpfenden Kuststoffhaltern und Klemmplättchen inkl. ausschraubsicheren Pin-Hexagon-Schrauben.
An Anfangs- und Endpunkt sind Abschlussleisten
anzubringen.
Pfostenmaße:  7000/180/60/4 mm
Pfostenabstand:  2500 mm
Material:  Rechteckstahlrohr gem. DIN EN 10219, feuerverzinkt
Pfostenabdeckung: Kunststoffabdeckkappen
  (Hart-PVC)
Fundament: Beton C 20/25,  50/50/100 cm
Materialwert: BM-F0 gem. Tab. 3 der Ersatzbaustoffverordnung

Stoffe sind einer witschaftlichen Verwertung gem. Kreislaufwirtschaftsgesetz zuzuführen.
Menge: 15,000 St

#### Abschnitt 4.4 Ballfangzäune komplett montieren

**4.4.10 Ballfang, Doppelstabgitter, Höhe 4000 mm, Rechteckpfosten**
Katalog-Nr. TLK/002/ 4. 4. 20.
Ballfangzaun aufstellen, einschließlich aller
Erdarbeiten.
Aushub laden und abfahren.
Pfosten mit vormontierten geräuschdämpfenden Kuststoffhaltern und Klemmplättchen inkl. ausschraubsicheren Pin-Hexagon-Schrauben..
An Anfangs- und Endpunkt sind Abschlussleisten anzubringen.
Pfostenmaße:4800/140/40/3 mm  Pfostenabstand: 2500 mm
Pfostenabdeckung: Kunststoffabdeckkappen (Hart-PVC)
Fundament: Beton C 20/25,  50/50/100 cm
Pfostenhöhe: 4000 mm
Gittermatten: Höhe von 0,00 bis 4,00 m:
  2030/50/200 mm,
  mit senkrechten Rundstäben,
  6 mm Durchmesser, und
  zwei waagerechten Rundstäben,
  8 mm Durchmesser,  jeder
  Kreuzungspunkt einzeln verschweißt
Oberer Abschluss: bündig, ohne Überstand
Material:  alle Metallteile
  feuerverzinkt
Stoffe sind einer witschaftlichen Verwertung gem. Kreislaufwirtschaftsgesetz zuzuführen.
Menge: 30,000 m

**4.4.20 Ballfang, Doppelstabgitter, Höhe 6000 mm, Rechteckpfosten**
Katalog-Nr. TLK/002/ 4. 4. 40.
Ballfangzaun aufstellen, einschließlich aller
Erdarbeiten.
Aushub laden und abfahren.
Pfosten mit vormontierten geräuschdämpfenden Kuststoffhaltern und Klemmplättchen inkl. ausschraubsicheren Pin-Hexagon-Schrauben.
An Anfangs- und Endpunkt sind Abschlussleisten anzubringen.
Pfostenmaße:7000/180/60/4 mm  Pfostenabstand: 2500 mm
Pfostenabdeckung: Kunststoffabdeckkappen (Hart-PVC)
Fundament: Beton C 20/25, 70/70/140 cm
Zaunhöhe: 6000 mm
Gittermatten: Höhe von 0,00 bis 4,00 m,
  2030/50/200 mm
  Höhe von 4,00 bis 6,00 m,
  2030/100/200 mm,
  mit senkrechten Rundstäben,
  6 mm Durchmesser, und
  zwei waagerechten Rundstäben,
  8 mm Durchmesser,  jeder
  Kreuzungspunkt einzeln verschweißt
Oberer Abschluss: bündig, ohne Überstand
Material:  alle Metallteile
  feuerverzinkt
Stoffe sind einer witschaftlichen Verwertung gem. Kreislaufwirtschaftsgesetz zuzuführen.
Menge: 30,000 m

### Bereich 5 Tore und Schließvorrichtungen

#### Abschnitt 5.1 Toranlagen mit Stabfüllung

**5.1.10 Tor, einflügelig, >/= 1000 bis 1500 mm Breite, H </= 1500 mm**
*** Bezugsbeschreibung
Katalog-Nr. TLK/002/ 5. 1. 20.
Einflügeliges Tor aus Stahl in Rahmenbauweise
mit Scharnieren einbauen,
einschließlich aller Erdarbeiten.
Aushub laden und abfahren.
Torabmessungen: Breite >/= 1000 bis 1500 mm
  Höhe </= 1500 mm
Material:  Stahl, feuerverzinkt
Rahmen:  Mindestabmessung 60/40/2 mm
Torfüllung: Stäbe, Mindestabmessung 30/20/1,5 mm
Abstand Stäbe: 89 mm lichtes Maß
Schließung: Einsteckschloss mit Profilzylinderöffnung,
  Dornmaß min. 65 mm
  Schließzylinder und Drücker werden
  gesondert vergütet.
Pfosten:  80/80/2 mm, inkl. angeschweißter
  Anschlusswinkel für Doppelstabgittermatten einschl.  Befestigungsmaterial
Scharniere: Verstellbares Torband
  für 180 Grad Öffnung,
  Schrauben und Muttern verzinkt,
  Bolzen aus V2A
Fundament: Beton C 20/25,  40/40/80 cm,
  Bodenüberdeckung 15 cm
Materialwert: BM-F0 gem. Tab. 3 der Ersatzbaustoffverordnung

Stoffe sind einer witschaftlichen Verwertung gem. Kreislaufwirtschaftsgesetz zuzuführen.
Menge: 30,000 m²

**5.1.20 wie vor, jedoch H >1500 bis 2030 mm**
*** wie Position 5.1.10
Katalog-Nr. TLK/002/ 5. 1. 40.
Tor einflügelig wie vor, jedoch
Torabmessungen: Breite </= 1000 bis 1500 mm
  Höhe > 1500 bis 2030 mm
Menge: 17,000 m²

**5.1.30 Tor, einflügelig, 1501 bis 2000 mm Breite, H </= 1500 mm**
*** Bezugsbeschreibung
Katalog-Nr. TLK/002/ 5. 1. 60.
Einflügeliges Tor aus Stahl in Rahmenbauweise
mit Scharnieren einbauen,
einschließlich aller Erdarbeiten.
Aushub laden und abfahren.
Torabmessungen: Breite 1501 bis 2000  mm
  Höhe </= 1500 mm
Material:  Stahl, feuerverzinkt
Rahmen:  Mindestabmessung 60/40/2 mm
Torfüllung: Stäbe, Mindestabmessung 30/20/1,5 mm
Abstand Stäbe: 89 mm lichtes Maß
Schließung: Einsteckschloss mit Profilzylinderöffnung,
  Dornmaß min. 65 mm
  Schließzylinder und Drücker werden
  gesondert vergütet.
Pfosten:  80/80/2 mm, inkl. angeschweißter
  Anschlusswinkel für Doppelstabgittermatten einschl.  Befestigungsmaterial
Scharniere: Verstellbares Torband
  für 180 Grad Öffnung,
  Schrauben und Muttern verzinkt,
  Bolzen aus V2A
Fundament: Beton C 20/25,  40/40/80 cm,
  Bodenüberdeckung 15 cm
Materialwert: BM-F0 gem. Tab. 3 der Ersatzbaustoffverordnung

Stoffe sind einer witschaftlichen Verwertung gem. Kreislaufwirtschaftsgesetz zuzuführen.
Menge: 17,000 m²

**5.1.40 wie vor, jedoch H >1500 bis 2030 mm**
*** wie Position 5.1.30
Katalog-Nr. TLK/002/ 5. 1. 80.
Tor einflügelig wie vor, jedoch
Torabmessungen: Breite 1501 bis 2000 mm
  Höhe > 1500 bis 2030 mm
Menge: 7,000 m²

**5.1.50 Tor, zweiflügelig, 2000 bis 3000 mm Breite, H </= 1500mm**
*** Bezugsbeschreibung
Katalog-Nr. TLK/002/ 5. 1. 100.
Zweiflügeliges Tor aus Stahl in Rahmenbauweise
mit Scharnieren einbauen,
einschließlich aller Erdarbeiten.
Aushub laden und abfahren.
Torabmessungen: Breite  2000 bis 3000 mm
  Höhe </= 1500 mm
Material:  Stahl, feuerverzinkt,
Rahmen:  Mindestabmessung 60/40/2 mm
Torfüllung: Stäbe, Mindestabmessung 30/20/1,5 mm
Abstand Stäbe: 89 mm lichtes Maß
Schließung: Einsteckschloss mit
  Profilzylinderöffnung,
  Dornmaß min. 65 mm
  Schließzylinder und Drücker werden
  gesondert vergütet.
Pfosten:  120/120/3 mm, inkl. angeschweißter
  Anschlusswinkel für Doppelstabgittermatten einschl.  Befestigungsmaterial
Scharniere: Verstellbares Torband
  für 180 Grad Öffnung,
  Schrauben und Muttern verzinkt,
  Bolzen aus V2A
Flügelarretierung: Bolzen-Stangenriegel inkl. passender Bodenhülse undVerriegelung zwischen den Torflügeln.
  Material: Achse aus Stahl, feuerverzinkt
  Riegeldurchmesser: 19 mm
  Führungshülse: 200 mm
  Farbe Führungshülse: aluminium
  Bodenhülse: zum Einbetonieren, mit feuerverzinkter Bodenplatte für Bolzen-Stangenriegel, mit Wasserablaufloch
Fundamente: Beton C 20/25,
  für Torpfosten 40/40/80 cm,
  Bodenüberdeckung 15 cm
Materialwert: BM-F0 gem. Tab. 3 der Ersatzbaustoffverordnung

Stoffe sind einer witschaftlichen Verwertung gem. Kreislaufwirtschaftsgesetz zuzuführen.
Menge: 7,000 m²

**5.1.60 wie vor, jedoch H >1500 bis 2030 mm**
*** wie Position 5.1.50
Katalog-Nr. TLK/002/ 5. 1. 120.
Tor zweiflügelig wie vor, jedoch
Torabmessungen: Breite 2000 bis 3000 mm
  Höhe > 1500 bis 2030 mm
Menge: 7,000 m²

**5.1.70 Tor, zweiflügelig, > 3000 bis 4000 mm Breite, H </= 1500 mm**
*** Bezugsbeschreibung
Katalog-Nr. TLK/002/ 5. 1. 140.
Zweiflügeliges Tor aus Stahl in Rahmenbauweise
mit Scharnieren einbauen,
einschließlich aller Erdarbeiten.
Aushub laden und abfahren.
Torabmessungen: Breite  > 3000 bis 4000 mm
  Höhe </= 1500 mm
Material:  Stahl, feuerverzinkt,
Rahmen:  Mindestabmessung 60/40/2 mm
Torfüllung: Stäbe, Mindestabmessung 30/20/1,5 mm
Abstand Stäbe: 89 mm lichtes Maß
Schließung: Einsteckschloss mit
  Profilzylinderöffnung,
  Dornmaß min. 65 mm
  Schließzylinder und Drücker werden
  gesondert vergütet.
Pfosten:  120/120/3 mm, inkl. angeschweißter
  Anschlusswinkel für Doppelstabgittermatten einschl.  Befestigungsmaterial
Scharniere: Verstellbares Torband
  für 180 Grad Öffnung,
  Schrauben und Muttern verzinkt,
  Bolzen aus V2A
Flügelarretierung: Bolzen-Stangenriegel inkl. passender Bodenhülse undVerriegelung zwischen den Torflügeln.
  Material: Achse aus Stahl, feuerverzinkt
  Riegeldurchmesser: 19 mm
  Führungshülse: 200 mm
  Farbe Führungshülse: aluminium
  Bodenhülse: zum Einbetonieren, mit feuerverzinkter Bodenplatte für Bolzen-Stangenriegel, mit Wasserablaufloch
Fundamente: Beton C 20/25,
  für Torpfosten 40/40/80 cm,
  Bodenüberdeckung 15 cm
Materialwert: BM-F0 gem. Tab. 3 der Ersatzbaustoffverordnung

Stoffe sind einer witschaftlichen Verwertung gem. Kreislaufwirtschaftsgesetz zuzuführen.
Menge: 7,000 m²

**5.1.80 wie vor, jedoch H >1500 bis 2030 mm**
*** wie Position 5.1.70
Katalog-Nr. TLK/002/ 5. 1. 160.
Tor zweiflügelig wie vor, jedoch
Torabmessungen: Breite > 3000 bis 4000 mm
  Höhe > 1500 bis 2030 mm
Menge: 7,000 m²

#### Abschnitt 5.2 Toranlagen mit Doppelstabgittermatten

**5.2.10 Tor, einflügelig, </= 1000 bis1500 mm Breite, H</= 1500 mmm, Doppelstabgitter**
*** Bezugsbeschreibung
Katalog-Nr. TLK/002/ 5. 2. 20.
Einflüeliges Tor aus Stahl in Rahmenbauweise mit Scharnieren einbauen, einschließlich aller Erdarbeiten.
Aushub laden und abfahren.
Torabmessungen: Breite </= 1000 bis 1500 mm
  Höhe </= 1500 mm
Material:  Stahl, feuerverzinkt
Rahmen:  Mindestabmessung 60/40/2 mm
Torfüllung: Doppelstabgittermatte,
  mit senkrechten Rundstäben,
  6 mm Durchmesser, und
  zwei waagerechten Rundstäben,
  8 mm Durchmesser, jeder
  Kreuzungspunkt einzeln verschweißt
  jeder Stab am Rahmen verschweißt,
  Maschung 50/200 mm
Schließung: Einsteckschloss mit Profilzylinderöffnung,
  Dornmaß min. 65 mm
  Schließzylinder und Drücker werden
  gesondert vergütet.
Pfosten:  80/80/2 mm inkl. angeschweißter
  Anschlusswinkel für  Doppelstabgittermatten
  einschl. Befestigungsmaterial
Schaniere: Verstellbares Torband
  für 180 Grad Öffnung,
  Schrauben und Muttern verzinkt,
  Bolzen aus V2A
Fundament::Beton C 20/25,  40/40/80 cm,
  Bodenüberdeckung 15 cm
Materialwert: BM-F0 gem. Tab. 3 der Ersatzbaustoffverordnung

Stoffe sind einer witschaftlichen Verwertung gem. Kreislaufwirtschaftsgesetz zuzuführen.
Menge: 70,000 m²

**5.2.20 wie vor, jedoch H >1500 bis 2030 mm**
*** wie Position 5.2.10
Katalog-Nr. TLK/002/ 5. 2. 40.
Tor einflügelig wie vor, jedoch
Torabmessungen: Breite </= 1000 bis 1500 mm
  Höhe > 1500 bis 2030 mm
Menge: 27,000 m²

**5.2.30 Tor einflügelig, 1501 bis 2000 mm Breite H</= 1500 mm, Doppelstabgitter**
*** Bezugsbeschreibung
Katalog-Nr. TLK/002/ 5. 2. 60.
Einflüeliges Tor aus Stahl in Rahmenbauweise mit Scharnieren einbauen, einschließlich aller Erdarbeiten.
Aushub laden und abfahren.
Torabmessungen: Breite 1501 bis 2000 mm
  Höhe </= 1500 mm
Material:  Stahl, feuerverzinkt
Rahmen:  Mindestabmessung 60/40/2 mm
Torfüllung: Doppelstabgittermatte,
  mit senkrechten Rundstäben,
  6 mm Durchmesser, und
  zwei waagerechten Rundstäben,
  8 mm Durchmesser, jeder
  Kreuzungspunkt einzeln verschweißt
  jeder Stab am Rahmen verschweißt,
  Maschung 50/200 mm
Schließung: Einsteckschloss mit Profilzylinderöffnung,
  Dornmaß min. 65 mm
  Schließzylinder und Drücker werden
  gesondert vergütet.
Pfosten:  80/80/2 mm inkl. angeschweißter
  Anschlusswinkel für  Doppelstabgittermatten
  einschl. Befestigungsmaterial
Schaniere: Verstellbares Torband
  für 180 Grad Öffnung,
  Schrauben und Muttern verzinkt,
  Bolzen aus V2A
Fundament: Beton C 20/25,  40/40/80 cm,
  Bodenüberdeckung 15 cm
Materialwert: BM-F0 gem. Tab. 3 der Ersatzbaustoffverordnung

Stoffe sind einer witschaftlichen Verwertung gem. Kreislaufwirtschaftsgesetz zuzuführen.
Menge: 27,000 m²

**5.2.40 wie vor, jedoch H >1500 bis 2030 mm**
*** wie Position 5.2.30
Katalog-Nr. TLK/002/ 5. 2. 80.
Tor einflügelig wie vor, jedoch
Torabmessungen: Breite 1501 bis 2000 mm
  Höhe > 1500 bis 2030 mm
Menge: 7,000 m²

**5.2.50 Tor, zweiflügelig, 2000 bis 3000 mm Breite, H</= 1500 mm, Doppelstabgitter**
*** Bezugsbeschreibung
Katalog-Nr. TLK/002/ 5. 2. 100.
Zweiflügeliges Tor aus Stahl in Rahmenbauweise
mit Scharnieren einbauen,
einschließlich aller Erdarbeiten.
Aushub laden und abfahren.
Torabmessungen: Breite  2000 bis 3000 mm
  Höhe </= 1500 mm
Material:  Stahl, feuerverzinkt,
Rahmen:  Mindestabmessung 60/40/2 mm
Torfüllung: Doppelstabgittermatte,
  mit senkrechten Rundstäben,
  6 mm Durchmesser, und
  zwei waagerechten Rundstäben,
  8 mm Durchmesser, jeder
  Kreuzungspunkt einzeln verschweißt
  jeder Stab am Rahmen verschweißt,
  Maschung 50/200 mm
Schließung: Einsteckschloss mit Profilzylinderöffnung,
  Dornmaß min. 65 mm
  Schließzylinder und Drücker werden
  gesondert vergütet.
Pfosten:  120/120/3 mm inkl. angeschweißter
  Anschlusswinkel für  Doppelstabgittermatten
  einschl. Befestigungsmaterial
Scharniere: Verstellbares Torband
  für 180 Grad Öffnung,
  Schrauben und Muttern verzinkt,
  Bolzen aus V2A
Flügelarretierung: Bolzen-Stangenriegel inkl. passender Bodenhülse undVerriegelung zwischen den Torflügeln.
  Material: Achse aus Stahl, feuerverzinkt
  Riegeldurchmesser: 19 mm
  Führungshülse: 200 mm
  Farbe Führungshülse: aluminium
  Bodenhülse: zum Einbetonieren, mit feuerverzinkter Bodenplatte für Bolzen-Stangenriegel, mit Wasserablaufloch
Fundamente: Beton C 20/25,
  für Torpfosten 40/40/80 cm,
  Bodenüberdeckung 15 cm,
Materialwert: BM-F0 gem. Tab. 3 der Ersatzbaustoffverordnung

Stoffe sind einer witschaftlichen Verwertung gem. Kreislaufwirtschaftsgesetz zuzuführen.
Menge: 57,000 m²

**5.2.60 wie vor, jedoch H >1500 bis 2030 mm**
*** wie Position 5.2.50
Katalog-Nr. TLK/002/ 5. 2. 120.
Tor zweiflügelig wie vor, jedoch
Torabmessungen: Breite 2000 bis 3000 mm
  Höhe > 1500 bis 2030 mm
Menge: 7,000 m²

**5.2.70 Tor, zweiflügelig, > 3000 bis 4000 mm Breite, H</= 1500 mm, Doppelstabgitter**
*** Bezugsbeschreibung
Katalog-Nr. TLK/002/ 5. 2. 140.
Zweiflügeliges Tor aus Stahl in Rahmenbauweise
mit Scharnieren einbauen,
einschließlich aller Erdarbeiten.
Aushub laden und abfahren.
Torabmessungen: Breite  > 3000 bis 4000 mm
  Höhe </= 1500 mm
Material:  Stahl, feuerverzinkt,
Rahmen:  Mindestabmessung 60/40/2 mm
Torfüllung: Doppelstabgittermatte,
  mit senkrechten Rundstäben,
  6 mm Durchmesser, und
  zwei waagerechten Rundstäben,
  8 mm Durchmesser, jeder
  Kreuzungspunkt einzeln verschweißt
  jeder Stab am Rahmen verschweißt,
  Maschung 50/200 mm
Schließung: Einsteckschloss mit Profilzylinderöffnung,
  Dornmaß min. 65 mm
  Schließzylinder und Drücker werden
  gesondert vergütet.
Pfosten:  120/120/3 mm inkl. angeschweißter
  Anschlusswinkel für  Doppelstabgittermatten
  einschl. Befestigungsmaterial
Scharniere: Verstellbares Torband
  für 180 Grad Öffnung,
  Schrauben und Muttern verzinkt,
  Bolzen aus V2A
Flügelarretierung: Bolzen-Stangenriegel inkl. passender Bodenhülse undVerriegelung zwischen den Torflügeln.
  Material: Achse aus Stahl, feuerverzinkt
  Riegeldurchmesser: 19 mm
  Führungshülse: 200 mm
  Farbe Führungshülse: aluminium
  Bodenhülse: zum Einbetonieren, mit feuerverzinkter Bodenplatte für Bolzen-Stangenriegel, mit Wasserablaufloch
Fundamente: Beton C 20/25,
  für Torpfosten 40/40/80 cm,
  Bodenüberdeckung 15 cm,
Materialwert: BM-F0 gem. Tab. 3 der Ersatzbaustoffverordnung

Stoffe sind einer witschaftlichen Verwertung gem. Kreislaufwirtschaftsgesetz zuzuführen.
Menge: 7,000 m²

**5.2.80 wie vor, jedoch H >1500 bis 2030 mm**
*** wie Position 5.2.70
Katalog-Nr. TLK/002/ 5. 2. 160.
Tor zweiflügelig wie vor, jedoch
Torabmessungen: Breite > 3000 bis 4000 mm
  Höhe > 1500 bis 2030 mm
Menge: 7,000 m²

**5.2.90 Zulage: Einsteckschloss mit zwei Profilzylinderöffnungen**
Katalog-Nr. TLK/002/ 5. 2. 180.
Zulage: Einsteckschloss mit zwei Profilzylinderöffnungen für Feuerwehrschließung.
Anordnung: nebeneinander
Dornmaß:32/65 mm
Menge: 16,000 Stck

#### Abschnitt 5.3 Schließvorrichtungen

**5.3.10 Schubriegel**
Katalog-Nr. TLK/002/ 5. 3. 20.
Schließvorrichtung für Toranlage.
Art:  Schubriegel gerade mit Schlaufe,
  mit Schlossöse für Vorhängeschloss
Material:  Stahl, feuerverzinkt
Maße:  500 x 50 x 10 mm
Menge: 23,000 St

**5.3.20 Türdrückergarnitur, Klinke**
Katalog-Nr. TLK/002/ 5. 3. 40.
Türdrückergarnitur, Klinke, für Toranlage inkl. Rundrosette  mit Lochung für Profilzylinder und Befestigungsmaterial.
Typ:  Klinke, U-Form, gekröpft, D 20 mm
  links und rechts verwendbar
Oberfläche: Edelstahl, fein, matt
Menge: 20,000 St

**5.3.30 Türdrückergarnitur, Kugelknauf, drehbar**
Katalog-Nr. TLK/002/ 5. 3. 60.
Türdrückergarnitur, Kugelknauf für Toranlage inkl. Rundrosette mit Lochung für Profilzylinder und Befestigungsmaterial.
Typ:  Kugelknauf,
  beidseitig drehbar, D 50 mm
Oberfläche: Edelstahl, fein, matt
Menge: 20,000 St

**5.3.40 Türdrückergarnitur, Kugelknauf, drehbar/fest**
Katalog-Nr. TLK/002/ 5. 3. 80.
Türdrückergarnitur, Kugelknauf für Toranlage inkl. Rundrosette mit Lochung für Profilzylinder und Befestigungsmaterial.
Typ:  Kugelknauf,
  drehbar/fest, D 50 mm
Oberfläche: Edelstahl, fein, matt
Menge: 15,000 St

**5.3.50 Türdrückergarnitur,Kugelknauf, gekröpft**
Katalog-Nr. TLK/002/ 5. 3. 100.
Türdrückergarnitur, Kugelknauf für Toranlage inkl. Rundrosette mit Lochung für Profilzylinder und Befestigungsmaterial.
Typ:  Kugelknauf, geköpft,
  fest, D 50 mm
Oberfläche: Edelstahl, fein, matt
Menge: 15,000 St

**5.3.60 Doppelzylinder Schließvorrichtung Standard**
Katalog-Nr. TLK/002/ 5. 3. 120.
Doppelzylinder-Schließvorrichtung,
Standardschließung für Toranlage inkl. Schlüsselrosette.
Art:  5- stiftiger Schließzylinder, Zylindergehäuse
  Messing vernickelt, matt, mit Stulpschraube
  M5 x 80 mm Stahl vernickelt, Länge 30/30
  einschließlich 6 Schlüsseln und Schlüsselkarte
Menge: 25,000 St

**5.3.70 Doppelzylinder Tandem-Schließvorrichtung F**
Katalog-Nr. TLK/002/ 5. 3. 140.
Doppelzylinder-Schließvorrichtung,
Feuerwehr- und Standardschließung
für Toranlage inkl. Schlüsselrosette.
Art:  -1 Stck.  5- stiftiger Schließzylinder, Zylindergehäuse Messing vernickelt, matt, mit Stulpschraube M5 x 80 mm Stahl vernickelt,
  Länge 30/30
  einschließlich 6 Schlüsseln
  -1 Stck. Zylinderschloss mit BKS Zylinder
  OZZ (Feuerwehrzylinder der FW Bremen)

  Bezugsquelle:  Fa. Geniatec
  Meesenburg Großhandel KG
  Industriestrasse 2-6 8876 Oyten
Menge: 30,000 St

**5.3.80 Torfeststeller zum Einbetonieren**
Katalog-Nr. TLK/002/ 5. 3. 160.
Torfeststeller zum Einbetonieren inkl.  Haltewinkel zum Anschrauben an Torrahmen.
Einschließlich aller Erdarbeiten.
Material:  Temperguss, verzinkt
Gesamthöhe: 165-170 mm
Bodenanker: 70-75 mm

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
  Ausführungsbeispiel
Menge: 25,000 St

**5.3.90 Bolzenstangenriegel inkl.Bodenhülse**
Katalog-Nr. TLK/002/ 5. 3. 180.
Bolzen-Stangenriegel inkl. passender Bodenhülse und
Verriegelung zwischen den Torflügeln.
Einschließlich aller Erdarbeiten.
Material:  Achse aus Stahl, feuerverzinkt
Riegeldurchmesser: 19 mm
Führungshülse: 200 mm
Farbe Führungshülse: aluminium
Bodenhülse: zum Einbetonieren, mit feuerverzinkter Bodenplatte für Bolzen-Stangenriegel, mit Wasserablaufloch

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Ausführungsbeispiel
Menge: 15,000 St

#### Abschnitt 5.4 Toranlagen umsetzen

**5.4.10 vorhandene Toranlage umsetzen, einflügelig, H bis 1630 mm**
Katalog-Nr. TLK/002/ 5. 4. 20.
Vorhandene einflügelige Toranlage inkl. Pfosten und Torfeststeller aus vorhandener Zaunanlage ausbauen und an anderer Stelle im Gelände neu setzen.
Pfostenlöcher am alten Standort mit Oberboden verfüllen und standfest verdichten.
Material:  Stahl, feuerverzinkt
Abmessungen: Breite bis 2000 mm, Höhe bis 1630 mm
Torfüllung:Stabgitter/ Doppelstabgitter
Pfosten:  80/80/2 mm
Fundamente: Fundament: Beton C 20/25,
  40/40/80 cm, Bodenüberdeckung 15 cm
Materialwert: BM-F0 gem. Tab. 3 der Ersatzbaustoffverordnung
Transportweg:> 50m
Nicht wiederverwendbare Stoffe sind einer witschaftlichen Verwertung gem. Kreislaufwirtschaftsgesetz zuzuführen.
Menge: 5,000 Stck

**5.4.20 vorhandene Toranlage umsetzen, zweiflügelig, H bis 1630mm**
Katalog-Nr. TLK/002/ 5. 4. 40.
Vorhandene zweiflügelige Toranlage inkl. Pfosten und Torfeststeller aus vorhandener Zaunanlage ausbauen und an anderer Stelle im Gelände neu setzen.
Pfostenlöcher am alten Standort mit Oberboden verfüllen und standfest verdichten.
Material:  Stahl, feuerverzinkt
Abmessungen: Breite 2000 bis 4000 mm, Höhe bis 1630 mm
Torfüllung:Stabgitter/ Doppelstabgitter
Pfosten:  80/80/2 mm
Fundamente: Fundament: Beton C 20/25,
  40/40/80 cm, Bodenüberdeckung 15 cm
Materialwert: BM-F0 gem. Tab. 3 der Ersatzbaustoffverordnung
Transportweg:> 50m
Nicht wiederverwendbare Stoffe sind einer witschaftlichen Verwertung gem. Kreislaufwirtschaftsgesetz zuzuführen.
Menge: 5,000 Stck

### Bereich 6 Anfahrtpauschale, Stundenlohnarbeiten und Sonstiges

#### Abschnitt 6.1 Anfahrtpauschale

**6.1.10 An-/Abfahrtpauschale**
Katalog-Nr. TLK/002/ 6. 1. 20.
An-/Abfahrtpauschale
je Einsatz einer Montagekolonne im Stadtgebiet Bremen.
Menge: 140,000 Stck

#### Abschnitt 6.2 Stundenlohnarbeiten

**6.2.10 Facharbeiter**
Katalog-Nr. TLK/002/ 6. 2. 20.
Menge: 130,000 h

**6.2.20 Freischneider**
Katalog-Nr. TLK/002/ 6. 2. 40.
Freischneider
zum Freischneiden der Zauntrasse.
Menge: 30,000 h

**6.2.30 Heckenschere**
Katalog-Nr. TLK/002/ 6. 2. 60.
Heckenschere,
elektrisch oder motorbetrieben
zum Freischneiden der Zauntrasse.
Menge: 30,000 h

#### Abschnitt 6.3 Sonstiges

**6.3.10 Asphaltbefestigung trennen, bis 5 cm**
Katalog-Nr. TLK/002/ 6. 3. 20.
Asphaltbefestigung geradlinig trennen
durch Schneiden.
Dicke:  bis 5 cm
Menge: 12,000 m

**6.3.20 Asphaltbefestigung, bis 8 cm, aufbr., abf.**
Katalog-Nr. TLK/002/ 6. 3. 40.
Asphaltdecke einschließlich Asphalttragschicht
aufbrechen.
Material:  Asphalt
Einstufung: nicht teerbelastet,
  < 40 mg/kg Trockensubstanz,
  siehe beiliegende Analytik
Ausbaustärke: bis 8 cm
Stoffe sind einer wirtschaftlichen Verwertung gemäß Kreislaufwirtschaftsgesetz zuzuführen.
Menge: 10,000 m²

**6.3.30 Betonpflaster, bis 8 cm, aufn., lagern**
Katalog-Nr. TLK/002/ 6. 3. 60.
Pflasterfläche einschließlich Bettung aufnehmen,
säubern und Pflaster zur Wiederverwendung
innerhalb der Baustelle lagern.
Material:  Beton
Pflasterstärke: bis 8 cm
Bettung:  3-5 cm Sand- / Splittgemisch
Nicht wieder verwendbare Stoffe sind einer wirtschaftlichen Verwertung gemäß Kreislaufwirtschaftsgesetz zuzuführen.
Anteil der nicht wieder verwendbaren Steine
bis 10%.
Menge: 13,000 m²

**6.3.40 Rechteck, Steine des AG**
Katalog-Nr. TLK/002/ 6. 3. 80.
Pflasterfläche wieder herstellen.
Material:  Betonpflaster, Rechteck,
  Steine des AG
Abmessung: bis 10,5 x 21 x 10 cm
Bettung:  3-5 cm Brechsand-Splittgemisch,
  Körnung 0/5 mm
Verlegeart: gemäß Bestand
Fugenfüllung: Brechsand 0/2 mm
Menge: 21,000 m²

**6.3.50 Einbau Reparaturasphalt**
Katalog-Nr. TLK/002/ 6. 3. 100.
Einbau von Reperaturaspahlt  inkl. vorheriger Reinigung der Fläche und Begradigung der Ränder. Einbau lagenweise mit lagenweiser Verdichtung.
Material:  Reparaturaspahlt
Einbaustärke: bis 10 cm
Körnung:  0-5 mm
Menge: 9,000 m²

**6.3.60 Zulage Bodenaushub Bauschutt / Rotstein**
Katalog-Nr. TLK/002/ 6. 3. 120.
Zulage für Bodenaushub mit Bauschutt / Rotstein.
Anteil Bauschutt / Rotstein:> 10%
Menge: 11,000 m³

**6.3.70 Entfernen des Überstandes, Zaunhöhe bis 1830 mm**
Katalog-Nr. TLK/002/ 6. 3. 140.
Entfernen des Überstandes
(Zacken bei vorhandenen Gitterzäunen).
Schnittstellen entgraten und nachverzinken.
Zaunhöhe: bis 1830 mm
Menge: 15,000 m

**6.3.80 Entfernen von Zacken (Tore), Zaunhöhe bis 1830 mm**
Katalog-Nr. TLK/002/ 6. 3. 160.
Entfernen von Zacken
bei vorhandenen Toren.
Schnittstellen entgraten und nachverzinken.
Zaunhöhe: bis 1830 mm
Menge: 10,000 m

**6.3.90 Zulage: Zuschnitt einzelner Matten**
Katalog-Nr. TLK/002/ 6. 3. 180.
Zulage: Zuschnitt einzelner Gittermatten bei Abweichungen von der Standardmattenlänge.
Menge: 20,000 Stck

**6.3.100 Zulage: Freischnitt Zaunelement mit Fremdbewuchs H bis 1630 mm**
Katalog-Nr. TLK/002/ 6. 3. 200.
Zulage: Freischneiden des vorhandenen Zaunes von Fremdbewuchs.
Zaunhöhe: bis 1630 mm
Stoffe sind einer witschaftlichen Verwertung gem. Kreislaufwirtschaftsgesetz zuzuführen.
Menge: 35,000 m

**6.3.110 Zulage: Freischnitt Zaunelement mit Fremdbewuchs H ab 1630 mm**
Katalog-Nr. TLK/002/ 6. 3. 220.
Zulage: Freischneiden des vorhandenen Zaunes von Fremdbewuchs.
Zaunhöhe: über 1630 bis 4000 mm
Stoffe sind einer witschaftlichen Verwertung gem. Kreislaufwirtschaftsgesetz zuzuführen.
Menge: 15,000 m

**6.3.120 Fußplattenadapter zum Aufdübeln**
Katalog-Nr. TLK/002/ 6. 3. 240.
Fußplattenadapter zum Aufdübeln inkl. Befestigungsmaterial.
Material:  Metall feuerverzinkt
Gesamthöhe:  300 mm
Maße Grundplatte:  100 x 150 mm, 8 mm stark
Bohrungen Grundplatte: 4 Stck., 25 x 13 mm  Langloch
Außenabmessungen Holm: 34 x 55 mm
Innenabmessungen Holm: 29 x 50 mm
Menge: 6,000 Stck

**6.3.130 Eckverbinder für Doppelstabgittermatten**
Katalog-Nr. TLK/002/ 6. 3. 260.
Eckverbinder für Doppelstabmatten, bestehend aus Schraube, Mutter und Halteplatte.
Material:  Stahl, feuerverzinkt
Abstand:  min. zwei Verbinder pro Ecke,
  ab Zaunhöhe 1230 mm min. drei Verbinder.
Menge: 45,000 Stck

**6.3.140 Klemmbügel inkl. Kunsstoffdistanzstück**
Katalog-Nr. TLK/002/ 6. 3. 280.
Klemmbügel für Rechteckpfosten inkl. Kunststoffdistanzstück.
Material:  Stahl, V2A

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Beispiel Klemmbügel
Menge: 30,000 St

**6.3.150 Wandanschlusswinkel für Doppelstabgittermatten**
Katalog-Nr. TLK/002/ 6. 3. 300.
Wandanschlusswinkel für Doppelstabmatten, bestehend aus L-Winkel und Gittermattenhalteroberteil, inkl. Befestigungsmaterial.
Material:  Stahl, feuerverzinkt
Winkelmaß: 95 x 65 mm
Menge: 23,000 Stck

**6.3.160 Verkehrszeichen "Feuerwehrzufahrt"**
Katalog-Nr. TLK/002/ 6. 3. 320.
Verkehrszeichen "Feuerwehrzufahrt" nach DIN 4066-D1.
Text:  Feuerwehrzufahrt
  Stadtgemeinde Bremen
Material:  Aluminium, Stärke 2 mm
Maße:  594 x 210 mm, abgerundete Ecken
Folientyp: Reflexfolie RA 1C
Menge: 40,000 Stck

**6.3.170 Verkehrszeichen "Feuerwehrzufahrt" inkl. Montage am Zaun**
Katalog-Nr. TLK/002/ 6. 3. 340.
Verkehrszeichen "Feuerwehrzufahrt" nach DIN 4066-D1 inkl. Befestigungsmaterial für Montage an Doppelstabgittermatten montieren.
Text:  Feuerwehrzufahrt
  Stadtgemeinde Bremen
Material:  Aluminium, Stärke 2 mm
Maße:  594 x 210 mm, abgerundete Ecken
Folientyp: Reflexfolie RA 1C
Menge: 20,000 Stck

**6.3.180 Verkehrszeichen "Feuerwehrzufahrt" inkl. Montage an vorh. Pfosten**
Katalog-Nr. TLK/002/ 6. 3. 360.
Verkehrszeichen "Feuerwehrzufahrt" nach DIN 4066-D1 inkl. Befestigungsmaterial für Montage an vorhandenem Pfosten montieren.
Text:  Feuerwehrzufahrt
  Stadtgemeinde Bremen
Material:  Aluminium, Stärke 2 mm
Maße:  594 x 210 mm, abgerundete Ecken
Folientyp: Reflexfolie RA 1C
Menge: 15,000 Stck

**6.3.190 Verkehrszeichen "Feuerwehrzufahrt" inkl. Pfosten und Montage**
Katalog-Nr. TLK/002/ 6. 3. 380.
Verkehrszeichen "Feuerwehrzufahrt" nach DIN 4066-D1 inkl. Befestigungsmaterial für Montage an ebenfalls zu lieferndem Pfosten montieren.
Text:  Feuerwehrzufahrt
  Stadtgemeinde Bremen
Material:  Aluminium, Stärke 2 mm
Maße:  594 x 210 mm, abgerundete Ecken
Folientyp: Reflexfolie RA 1C
Pfostenlänge: 3.250 mm
Menge: 15,000 Stck
